# AKKH KG 410
Angebotsaufforderung (GAEB DA XML 3.3, DA83)
Projekt: 1225007
Währung: EUR
Erstellt mit: GXML Toolbox V3.3 R20220330, ORCA AVA 27 27.00.00, 16.07.2026

## Allgemeine Baubeschreibung
Das Achenbach-Krankenhaus in Königs Wusterhausen ist ein im laufenden Betrieb befindliches Krankenhausgebäude mit unterschiedlichen medizinischen Nutzungsbereichen, Bettenstationen, Untersuchungs- und Behandlungsbereichen sowie den dazugehörigen Neben- und Funktionsräumen. Im Rahmen der brandschutztechnischen Ertüchtigung der vorhandenen Lüftungsanlage werden abschnittsweise Arbeiten an Lüftungssträngen, Brandschutzklappen, brandschutztechnischen Abschottungen und angrenzenden Bauteilen erforderlich.

Gegenstand des vorliegenden Sanitär-Leistungsverzeichnisses sind die hierfür notwendigen Demontage-, Umbau-, Anpassungs- und Wiederherstellungsarbeiten an vorhandenen Trinkwasser-, Abwasser- und sonstigen sanitären Installationen, soweit diese den Zugang zu den zu sanierenden Lüftungsleitungen, Brandschutzklappen oder brandschutztechnischen Durchführungen behindern oder im Zuge der Baumaßnahme berührt werden.

Die Arbeiten erfolgen überwiegend in bestehenden Bädern, Nasszellen, Installationsschächten, Vorwandbereichen, abgehängten Decken sowie angrenzenden Zimmer- und Flurbereichen. In vielen Bereichen stehen nur begrenzte Revisionsöffnungen zur Verfügung. Zur Herstellung ausreichender Arbeits- und Revisionszugänge kann es erforderlich werden, vorhandene Decken- und Wandbekleidungen, Vorwandinstallationen oder Revisionsbereiche zu öffnen. Die sanitärtechnischen Leitungen sind dabei nach den Vorgaben der Bauleitung und unter Berücksichtigung der örtlichen Gegebenheiten temporär oder dauerhaft umzulegen, anzupassen, zu sichern oder zurückzubauen.

Die Ausführung erfolgt abschnittsweise, strangweise bzw. zimmerweise im laufenden Krankenhausbetrieb. Die Aufrechterhaltung des Krankenhausbetriebs hat besondere Priorität. Einschränkungen für Patienten, Personal, Besucher und angrenzende Nutzungsbereiche sind auf das zwingend erforderliche Maß zu begrenzen. Arbeitsbereiche sind vor Beginn der Arbeiten mit der Bauleitung, der technischen Betriebsführung sowie den zuständigen Nutzern abzustimmen. Sperrungen, Außerbetriebnahmen und Eingriffe in bestehende Trinkwasser- und Abwassersysteme dürfen nur nach vorheriger Freigabe erfolgen.

Bei allen Arbeiten sind erhöhte Anforderungen an Sauberkeit, Hygiene, Staubschutz, Lärmminderung und Schutz bestehender Bauteile und Einrichtungen einzuhalten. Arbeitsbereiche sind staubdicht abzuschotten, Verkehrswege sauber zu halten und Verschmutzungen unverzüglich zu beseitigen. In Patientenzimmern, Bädern und angrenzenden Funktionsbereichen sind geeignete Schutzmaßnahmen für Oberflächen, Einbauten, Sanitärobjekte, Armaturen, Türen, Bodenbeläge und medizinisch genutzte Bereiche vorzusehen. Bauschutt, Verpackungsmaterial und demontierte Bauteile sind arbeitstäglich aus dem Gebäude zu entfernen bzw. an den dafür vorgesehenen Stellen zwischenzulagern.

Zum Leistungsumfang gehören insbesondere das Freilegen und Sichern vorhandener Sanitärleitungen, das Entleeren und Absperren von Leitungsabschnitten, die Demontage hinderlicher Trinkwasser- und Abwasserleitungen, das Herstellen provisorischer Leitungsführungen bei Bedarf, das Umverlegen und Wiederanschließen von Leitungen, das Wiederherstellen der Betriebsfähigkeit sowie die Dichtheits- und Funktionsprüfung der bearbeiteten Anlagenbereiche. Bestehende Leitungen sind vor Beginn der Arbeiten auf Lage, Funktion und Zustand zu prüfen. Abweichungen zwischen Bestandsunterlagen und tatsächlicher Ausführung sind der Bauleitung unverzüglich anzuzeigen.

Sämtliche Arbeiten sind so auszuführen, dass die Anforderungen an Trinkwasserhygiene, Schallschutz, Brandschutz, Feuchteschutz und Betriebssicherheit eingehalten werden. Durchdringungen von Wänden und Decken sind nach Abschluss der Arbeiten fachgerecht zu verschließen. Erforderliche brandschutztechnische Abschottungen im Bereich sanitärer Leitungen sind entsprechend den zugelassenen Systemen und den Vorgaben des Brandschutzkonzeptes herzustellen bzw. wiederherzustellen. Die Koordination mit den Gewerken Lüftung, Trockenbau, Brandschutz, Maler/Boden sowie gegebenenfalls Elektro ist Bestandteil der Leistung, soweit sie zur ordnungsgemäßen Ausführung der Sanitärarbeiten erforderlich ist.

Die Ausführung hat unter Beachtung der allgemein anerkannten Regeln der Technik, der einschlägigen DIN-, EN- und VDI-Regelwerke, der Vorgaben des Auftraggebers, der Krankenhaus-Hygieneanforderungen sowie der örtlichen Brandschutz- und Sicherheitsvorgaben zu erfolgen. Alle Arbeiten sind vollständig, betriebsfertig und einschließlich aller Nebenleistungen auszuführen, auch wenn diese nicht in jeder Einzelposition gesondert beschrieben sind, jedoch zur fachgerechten und funktionsfähigen Herstellung der Leistung erforderlich werden.

## Allgemeine Vorbemerkungen
A.01 Bauwasser / Baustrom
Es werden seitens des AN Rohbau entsprechende Baustromverteiler und
eine Wasserzapfstelle zur Verfügung gestellt. Für die
Arbeitsplatzbeleuchtung hat der AN selbst zu sorgen. Die Beleuchtung der
Hauptverkehrswege erfolgt bauseits.

A.02 Sanitäreinrichtungen
Bautoilletten bzw. ein Sanitärcontainer werden durch den AN Rohbau
gestellt.

A.03 Bauabfälle
Die Entsorgung aller in Zusammenhang mit der Ausführung der
Werkvertragsleistung entstehenden Abfälle erfolgt durch den Auftragnehmer.
Alle anfallenden Abfallstoffe sind entsprechend den Vorschriften und
behördlichen Auflagen einzusammeln, zu befördern und zu entsorgen. Für
Sonderabfälle sind die Entsorgungsnachweise nach den behördlichen
Vorschriften zu führen und dem Auftraggeber vorzulegen.Kommt der
Auftragnehmer seinen Pflichten nicht nach, so ist der AG berechtigt nach fruchtloser einmaliger Fristsetzung die Abfallbeseitigung durch Dritte ohne
Preisvergleich ausführen zu lassen. Die dabei entstandenen Kosten trägt der
AN zuzüglich der bei der Bauleitung entstandenen Aufwendungen.

A.04 Sicherheits- und Gesundheitsschutz / Baustellenverordnung
Für die Überwachung der Einhaltung von Sicherheit und Gesundheitsschutz
gemäß der Baustellenverordnung ist durch den Bauherrn ein
SiGe-Koordinator eingesetzt. Er ist befugt, alle Einrichtungen der Baustelle
zu betreten und zu allen Belangen seines Arbeitsbereiches Auskunft zu
verlangen. Der Auftragnehmer hat bei der Ausführung der Arbeiten die
Arbeitsschutzgesetzgebung und die daraus resultierenden Verordnungen in
der aktuell gültigen Fassung zu beachten sowie die Hinweise des
Koordinators und den Sicherheits- undGesundheitsschutzplan zu
berücksichtigen .Im Rahmen der Baustellenverordnung sind dem
SiGe-Koordinator 10 AT nach Beauftragung folgende Unterlagen
unaufgefordert vorzulegen:- die Gefährdungsbeurteilung gemäß §§ 5 und 6
Arbeitsschutzgesetz (ArbSchG) und der Unfallverhütungsvorschrift
"Grundsätze der Prävention" (BGV A1 bzw. GUV-V A1)- Nachweis der
innerbetrieblichen Unterweisungen der Mitarbeiter nach §12
Arbeitsschutzgesetz- min. ein gültiger Ersthelfernachweis (nicht älter als 2
Jahre)

A.05 Unterbrechung durch Witterung
Die Ausführung in verschiedenen Zeiträumen, falls durch die Witterung oder
den Bauablauf erforderlich,wird nicht gesondert vergütet. Mit jahreszeitlich
üblichen Arbeitsunterbrechungen ist zu rechnen.

A.06 Arbeitszeiten
Bei Arbeiten außerhalb der regulären Arbeitszeiten sind die behördlichen
Ausnahmegenehmigungen durch den AN einzuholen und den dem AG
vorzulegen.

A.07 Gerüste
Arbeits- und Schutzgerüste müssen bezüglich der verwendeten Bauteile,der
Standsicherheit sowie der Arbeits- und Betriebssicherheit nach DIN 4420
entsprechen. Sie sind vor Inbetriebnahme, nach längeren Arbeitspausen,
nach konstruktiven Veränderungen vom Gerüstersteller zu prüfen und
entsprechend zu kennzeichnen.

A.8 Vermessungsarbeiten
Durch den AN Rohbau werden in jedem Geschoss für alle Gewerke
verbindliche überputzbare Meterrissplaketten aus Kunststoff angebracht.

A.9 Fachbauleiter
Der AN hat für die Dauer der Bauarbeiten einen geeigneten Fachbauleiter zu
bestellen. Dieser muss die deutsche und englische Sprache in Wort und Schrift
beherrschen und ist dem AG vor Beginn der Montagearbeiten schriftlich zu
benennen. Ein Wechsel des Fachbauleiters während der Dauer dieser
Baumaßnahme ist nur aus wichtigem Grund zulässig und dem AG
rechtzeitig schriftlich mitzuteilen.

A.10 Baustellentagebuch
Die Bauleitung des AN hat ein Bautagebuch zu führen, in welchem der
Bauablauf und alle Angaben, die für die Ausführung und Abrechnung des
Auftrages von Bedeutung sein können,festgehalten werden. In diesen
Berichten müssen mindestens folgende Daten dokumentiert werden:
- Anzahl der beschäftigten Personen mit Name und Lohngruppe;
- Einsatz der Maschinen- gelieferte Materialien mit Lieferschein und Menge
- Art und Umfang der täglichen Arbeiten und Leistungen
- Witterungsverhältnisse
- Arbeitsunterbrechungen mit Angabe der Gründe
Das Bautagebuch ist täglich zu führen und wöchentlich dem Bauherrn oder
dessen Bevollmächtigtem zu übergeben.

A.11 Baubesprechungen
Der AN verpflichtet sich zur initiativen Abstimmung mit der Bauleitung und
den anderen am Bau Beteiligten. Der AN hat zu den vom AG vorgegebenen
Baubesprechungen einen geeigneten,bevollmächtigten, deutsch und englisch
sprechenden Vertreter zu entsenden.

A.12 Termin- und Arbeitsablaufplanung
Vor Auftragserteilung findet ein technisches Klärungsgespräch mit dem AG
statt. Hierzu hat der AN einen detaillierten Arbeitsablaufplan über die in den
genannten Ausführungsfristen zu erbringende Leistung zu erstellen. Dieser
wird anschließend Vertragsbestandteil. Dieser Arbeitsablaufplan ist über die
gesamte Bauzeit des AN fortzuschreiben. Diese Leistung wird nicht
gesondert vergütet.

A.13 Prüfzeugnisse / Zulassungen
Für alle einzubauenden Baustoffe hat der AN dem AG unaufgefordert die
Prüfzeugnisse und die bauaufsichtlichen Zulassungen vor Beginn der
Ausführung vorzulegen.

A.14 Aufmaß/Aufmaßpläne
Es wird angestrebt ein gemeinsames Aufmaß, unter Beteiligung des AN und
der Bauleitung durchzuführen. Der Aufmaßtermin ist rechtzeitig vom AN mit
dem Bauleiter zu vereinbaren, so dass alle aufzumessenden Teile ersichtlich
und frei zugänglich sind. Das erstellte gemeinsame Aufmaß muß prüfbar
sein und in Gliederung und Text dem, dem Auftrag zu Grunde liegenden
Leistungsverzeichnis entsprechen. Nach dem gemeinsamen Aufmaß erhält
der Bauleiter ein Exemplar und ein weiteres Exemplar verbleibt beim AN.
Beide Exemplare haben nur Gültigkeit, wenn sie sowohl vom AN, als auch
vom Bauleiter unterschrieben sind.
Erfolgt in Ausnahmefällen ein Aufmaß auf der Grundlage von Plänen, sind
mit jedem Aufmaß die dazugehörigen Aufmaßpläne vorzulegen. In den
Aufmaßplänen müssen grundsätzlich alle Zahlen eingetragen sein, die im
Aufmaß enthalten sind. Dies bedeutet, dass solche Maße, die in den Plänen
vorhanden sind, durch Unterstreichen für das Aufmaß kenntlich gemacht
werden und Maße, die innerhalb des Aufmaßes neu errechnet werden, dort
eingetragen werden.

A.15 Montage-/Bestandspläne
Montagepläne sind vom AN zu erstellen und fort zu schreiben, mit
CAD-Programm, für den kompletten, zu erbringenden Leistungsumfang,
anhand vom AG auf Datenträger/Schnittstelle zur Verfügung gestellter
Ausführungszeichnungen der Fachplanung, in Abstimmung mit anderen
Leistungsbereichen. Nach Auftragserteilung muß der AN innerhalb von 10
Werktagen, die Montagepläne als Papierzeichnung/Plotterausdruck und
Datenträger/Schnittstelle zur CAD-Verarbeitung, einfach, farbig, gefaltet DIN
A4, gelocht mit Lochverstärkungsringen, in Ordner geheftet, an den AG, zur
Prüfung und Freigabe durch den Fachplaner, übergeben. Der AN erstellt die
Montageunterlagen ebenfalls, zur Weiterbearbeitung auf CAD-System,
Datenaustausch mittels Datei, Organisation und Verwaltung des
Datenaustausches, Layerstrukturen und Zeichnungsebenen.
Bestandspläne erstellt der AN, mit CAD-Programm, anhand von mit
CAD-Programm erstellten Montageplänen des AN, Übergabe vor der
Abnahme, mind. 15 Werktage, als Papierzeichnung/Plotterausdruck, drei
Sätze, farbig, gefaltet DIN A4, gelocht mit Lochverstärkungsringen, in
Ordner geheftet, und Datenträger/Schnittstelle zur CAD-Verarbeitung,
einfach.Grund-/Verfahrensfließschema der Anlagen je Zentrale vergrößert
und farbig, aufgezogen auf Karton, mit Schutzfolie, einschl. Übergabe der
Pläne, zur Weiterbearbeitung auf CAD-System,CAD-System-‘Schnittstelle
DWG, Datenaustausch mittels Datei, Organisation und Verwaltung des
Datenaustausches, Layerstrukturen und Zeichnungsebenen.

A.16 Dokumentation
Sämtliche erbrachten Leistungen sind hinsichtlich ihrer Qualität und Art zu
dokumentieren. Die Dokumentation ist Teil der vertraglich geschuldeten
Leistung und ist spätestens vier Wochen vor der Abnahme gemäß § 12
VOB/B dem Fachplaner zu übergeben. Die Übergabe erfolgt zum einen in
Papierform in 1-facher Ausfertigung, zum anderen 1-fach indigitaler Form
auf geeignetem Datenträger.Die schriftlichen Unterlagen sind in Heftern/
Ordnern A4 zu liefern. Inhalt und Form müssen auf die praktische
Anwendung ausgerichtet sein und auf die tatsächliche Ausführung bezogen
angefertigt sein. Allgemeine Schemata werden nicht anerkannt.Die
Dokumentation hat nach der nachfolgend angegebenen Reihenfolge
zuerfolgen. Die Reihenfolge der Unterlagen ist auch auf dem Datenträger
einzuhalten.
Reihenfolge Dokumentationsunterlagen
00. Inhaltsverzeichnis
01. Fachunternehmer- / Errichtererklärung
02. Fachbauleitererklärung
03. Prüfzeugnisse, Zulassungen, Zustimmung im Einzelfall
04. unterzeichnete Übereinstimmungserklärungen bezogen auf die
 jeweiligen Prüfzeugnisse und Zulassungen
05. Produktunterlagen
 a. Hersteller und Lieferant
 b. Fabrikat
 c. Modell- und Artikelnummer
 d. Farbangaben
 e. Materialangaben / Bauphysikalische Angaben
 f. Datenblätter
 g. Einbauhinweise
 h. Wartungs- und Pflegeanleitungen
06. Werkstattzeichnungen inkl. notwendiger Berechnungen
 a. Planlisten
b. Berechnungen
 c. Werkstatt- und Montagepläne
 d. Detailpläne
 e. Schemazeichnungen
07. CD oder DVD mit den o.g. Unterlagen
Mit der Errichtererklärung ist zu bestätigen, dass alle zuvor aufgelisteten
Bauprodukte und Bauarten gemäß den einschlägigen Vorschriften
verwendet und eingebaut worden sind.

A.16 Leistungsumfang
Der Leistungsumfang umfasst alle Arbeiten, die in den Positionen aufgeführt
sind; die angebotenen Einheitspreise enthalten sämtliche Leistungen, die zur
Erreichung des Auftragsziels erforderlich sind. Als Auftragsziel gelten die
beschriebenen Leistungen, hergestellt unter Berücksichtigung der
einschlägigen DIN- und EN-Normen und den anerkannten Regeln der
Technik, sowie unter Berücksichtigung der lokalen Vorschriften und den
Einbau- und Verwendungsvorschriften der jeweiligen Produkthersteller.Die in
den nachfolgend beschriebenen Positionen aufgeführten Leistungen sind
gemäß der Allgemeinen und zusätzlichen Vertragsbedingungen, sowie den
Vorbemerkungen und den vorgestellten technischen Beschreibungen
auszuführen. Alle Positionen sind als komplette, in sich geschlossene und
vollfunktionsfähige Leistungen anzubieten. Notwendig erscheinende
Änderungen oder Ergänzungen sind mit einer entsprechenden Begründung
schriftlich dem Angebot beizufügen.Sofern nicht anders beschrieben,
verstehen sich alle Positionen als liefern und montieren, einschl. allen
erforderlichen Montagehilfsmaterialien und -geräte.

## Besondere Vertragsbedingungen
Art und Umfang der Leistung
Die Vertragsleistung umfasst alle Leistungen und
Lieferungen, die erforderlich sind, um das Gewerk
funktionsfähig herzustellen. Unvollständigkeiten,
Unklarheiten und Widersprüche sind dahingehend
aufzulösen, dass eine den übrigen Vorschriften des
Vertrages entsprechender funktionsfähiger Leistung
geschuldet wird.

Ausführungsunterlagen
Der Ausführung dürfen nur Unterlagen zugrunde gelegt
werden, die vom Auftraggeber als zur Ausführung
bestimmt gekennzeichnet sind. Sämtliche Maße sind vom
Auftragnehmer am Bau zu prüfen. Der Auftragnehmer hat
auf Verlangen des Auftraggebers einen Bauterminplan für
seine Leistungen zu erstellen und dem Auftraggeber zu
übergeben. Dieser Bauterminplan muss auf der Basis des
vom Auftraggeber vorgelegten Bauzeitenplans erstellt
werden. Dieser Bauterminplan muss Abhängigkeiten zu
Vorleistungen anderer Gewerke berücksichtigen und -
sofern erforderlich - Trockenzeiten, Lieferzeiten und
dergleichen enthalten.

Umweltschutz
Der Auftragnehmer hat zum Schutz der Umwelt, Landschaft
und Gewässer die durch die Arbeiten verursachten
Beeinträchtigungen auf das unvermeidliche Mindestmaß zu
beschränken. Der Auftragnehmer hat behördliche
Anordnungen oder Ansprüche Dritter dem Auftraggeber
unverzüglich schriftlich mitzuteilen.

Benutzung von Arbeitsplätzen
Der Auftraggeber kann dem Auftragnehmer keine
Arbeitsplätze auf der Baustelle zur Verfügung stellen.
Der dadurch verursachte Aufwand ist in den
Angebotspreis der betreffenden Leistungen einzurechnen.

Benutzung von Wasser- und Energieanschlüssen
Die Anschlussanlagen für Wasser und Energie (wie im LV
beschrieben) werden: bauseits gestellt.

Baureinigung und Abfallbeseitigung
Dem Auftragnehmer obliegt die Baureinigung nach
Abschnitt 4.1 der DIN 18299 (aktuelle Fassung) und der
einschlägigen gewerkespezifischen Allgemeinen
Technischen Vertragsbedingungen für Bauleistungen
(VOB/C). Kommt der AN dem innerhalb einer angemessenen,
ihm gesetzten Frist samt Kündigungsandrohung nicht
nach, ist der Auftraggeber zur Teilkündigung und anschließenden Selbstbeseitigung auf Kosten des
Auftragnehmers berechtigt. Dabei werden vom
Auftraggeber die tatsächlich entstandenen Kosten
zugrunde gelegt. Der Auftragnehmer wird sich bemühen,
bei der Erbringung seiner Leistung Abfälle zu
vermeiden. Der Auftragnehmer trifft alle erforderlichen
Vorkehrungen, um Bau- und Abbruchabfälle nach den
geltenden Vorschriften getrennt zu erfassen und zu
halten sowie einer sachgerechten Entsorgung zuzuführen.
Die nach den abfallrechtlichen Bestimmungen zum
Nachweis einer ordnungsgemäßen Entsorgung
erforderlichen Erklärungen, Bestätigungen, Belege usw.
sind dem Auftraggeber vorzulegen.

Ausführungsfristen
Für die Ausführungsfristen wird der im Zuge der
Auftragsvergabe aufzustellende Bauzeitenplan
verbindlich vereinbart. Die im Bauzeitenplan
enthaltenen Zwischenfristen sind Vertragsfristen.
Der Auftragnehmer ist verpflichtet, mit der Herstellung
nach Erteilung des Zuschlags alsbald zu beginnen und in
einer angemessenen Zeit zügig zu Ende zu führen.

Stundenlohnarbeiten
Für im Vertrag nicht vorgesehene Leistungen (Nachträge)
gilt §2 Abs. 6 VOB/B. Für diese sind grundsätzlich
mengenbezogene Einheitspreise anzubieten. Eine
Abrechnung als Stundenlohnarbeiten ist nur nach
ausdrücklicher vorheriger Zustimmung des
Auftraggebers zulässig. Bei Stundenlohnarbeiten gelten
die vereinbarten Verrechnungssätze unabhängig von der
Anzahl der geleisteten Stunden. Der Auftragnehmer hat
über Stundenlohnarbeiten arbeitstäglich
Stundenlohnzettel in zweifacher Ausfertigung
einzureichen. Diese müssen außer den Angaben nach §15
Abs. 3 VOB/B enthalten: das Datum,
die Bezeichnung des Ausführungsortes innerhalb der
Baustelle, die Art der Leistung, die Namen der
Arbeitskräfte und deren Berufs-, Lohn oder
Gehaltsgruppe, die geleisteten Arbeitsstunden je
Arbeitskraft, ggf. aufgegliedert nach Mehr-, Nacht-,
Sonntags- und Feiertagsarbeit, sowie nach im
Verrechnungssatz nicht enthaltenen Erschwernissen und
die Gerätekenngrößen. Stundenlohnrechnungen müssen
entsprechend den Stundenlohnzetteln aufgegliedert
werden. Die Originale der Stundenlohnzettel behält der
Auftraggeber, die bescheinigten Durchschriften erhält
der Auftragnehmer. Die Abzeichnung von
Stundenlohnzetteln durch den Auftraggeber oder den
Bauleiter und die damit verbundene Anerkenntniswirkung
betreffen nur Art und Umfang der erbrachten Leistung.
Es bleibt die Prüfung vorbehalten, ob es sich bei denbescheinigten Arbeiten überhaupt um
vergütungspflichtige Leistungen handelt und ob diese
dann auf Stundenlohn- oder Einheitspreisbasis
abzurechnen sind.

Änderung der Vertragspreise
Lohn- und Stoffpreisgleitklauseln (Material- und
Transportgleitklauseln) werden nicht
vereinbart. Die vereinbarten Preise sind Festpreise

## Sicherheits- und Baustelleneinrichtung
Allgemeines

Es gelten jeweils die Normen und Regeln in der zum
Vertragsschluss gültigen Fassung einschließlich der
Änderungen, Berichtigungen und Beiblätter.
Soweit in der Leistungsbeschreibung auf Technische
Spezifikationen, z. B. nationale Normen, mit denen
Europäische Normen umgesetzt werden, europäische
technische Zulassungen, gemeinsame technische
Spezifikationen, Internationale Normen, Bezug genommen
wird, werden auch ohne den ausdrücklichen Zusatz: "oder
gleichwertig", immer gleichwertige Technische
Spezifikationen in Bezug genommen.

Mitgeltende Normen und Regeln
ASR Technische Regeln für Arbeitsstätten (ASR)
ASR A5.2 Anforderungen an Arbeitsplätze und
Verkehrswege auf Baustellen im Grenzbereich zum
Straßenverkehr - Straßenbaustellen BaustelleneinrVV HA
Technische Baubestimmungen; Baustelleneinrichtungen;
Sicherheitsregeln für die Einrichtung und den Betrieb
auf Baustellen

RSA 95 Richtlinien für die Sicherung von Arbeitsstellen
an Straßen (RSA)

Baustromverteiler müssen mindestens der Schutzart IP
43, die ggf. dazu gehörenden Messeinrichtungen IP 54
entsprechen

Baustelleneinrichtung auf Grasnarbe oder Humus ist
nicht gestattet. Die Kronen- und Wurzelbereiche von
Bäumen sind frei zu halten. Das gilt auch für
Materiallagerungen.

Vor Beginn der Arbeiten hat sich der Auftragnehmer über
den Verlauf von Leitungen, Kabel usw. (unter- und
überirdisch) zu informieren. Notwendige Umlegungen sind
rechtzeitig vom Auftragnehmer zu beantragen.
Baustellen- und endgültige Anschlüsse müssen
grundsätzlich zugänglich bleiben und geschützt werden.
Im Zweifel ist vom Auftragnehmer an den Auftraggeber
ein Hinweis zu geben, erforderlichenfalls ist eine
Festlegung zu treffen.

Werden durch die Baustelleneinrichtung Rechte Dritter -
insbesondere von Nachbarn - für die Dauer der
Bauarbeiten oder vorübergehend und kurzfristig beeinträchtigt, ist der Bauherr oder die Bauleitung
unverzüglich zu informieren. Das gilt auch im Zweifel
über das Vorliegen von Rechten oder bei zu
vermutenden Beeinträchtigungen bzw. bei Beschädigung
vorhandener Bauwerke oderBauteile.

Der Auftragnehmer ist verpflichtet, die erforderlichen
Maßnahmen zum Schutz vor Winterschäden zu treffen. Dazu
gehört auch die ggf. erforderliche Kontrolle der
Baustelle, insbesondere der Schutz der
Messeinrichtungen unabhängig von deren
Rechtsträgerschaft.

Beim Abbau der Baustelleneinrichtung ist zu beachten:
Der Auftraggeber ist über den beabsichtigten Abbau der
Baustelleneinrichtung oder von wesentlichen Teilen
derselben zu informieren. Beim Abbau der Baustelleneinrichtung ist zu beachten:
Nicht mehr benötigte Teile der Baustelleneinrichtung
sind unverzüglich zu entfernen.

Beim Abbau der Baustelleneinrichtung ist zu beachten:
Nach Abbau der Baustelleneinrichtung sind das dafür
benötigte Gelände bzw. die genutzten baulichen Anlagen
und Gebäude in den ursprünglichen Zustand zu versetzen,
soweit technisch möglich und falls nichts anderes
vereinbart ist.

Werden öffentliche Flächen über das vorgesehene Maß
hinaus (zeitlich oder räumlich) auf Veranlassung des
Auftragnehmers in Anspruch genommen, hat dieser die
entsprechende Abstimmung mit den Behörden vorzunehmen
(z.B. Sondernutzungserlaubnis nach StVO) und die
erhöhten Gebühren zu tragen.

Für Verkehrssicherungsmaßnahmen gilt die ATV DIN 18329
"Verkehrssicherungsarbeiten"

In den Preis einzurechnen sind die Gebühren im
Zusammenhang mit der beschriebenen
Baustelleneinrichtung, soweit sie nicht sowieso vom
Auftragnehmer zu tragen sind. (oder)
Vom Auftraggeber zu tragende Gebühren im Zusammenhang
mit der beschriebenen Baustelleneinrichtung werden
gegen Nachweis erstattet. Der Auftragnehmer hat dafür Sorge zu tragen, dass
während der Ausführung seiner Leistungen immer
mindestens ein fließend deutsch sprechender Mitarbeiter
seiner Firma auf der Baustelle anwesend ist.
Zu den auf der Baustelle vorzuhaltenden
Ausführungsunterlagen zählt neben den
Ausführungsplänen auch eine Ausfertigung dieser
Leistungsbeschreibung

## Preisstellung
Alle nachstehend angebotenen Einheitspreise verstehen sich für die
vollständige Lieferung und Montage, einschließlich aller erforderlichen
Dicht-, Befestigungs-, Schweiß-, Löt- und Montagehilfsmaterialien,
sofern diese nicht als separate Leistungsposition erfasst sind. Ebenso
ist die Gestellung und Vorhaltung aller erforderlichen Werkzeuge und
Montagehilfsgeräte, sofern diese nicht als separate Leistungsposition
erfasst sind in die Einheitspreise einzukalkulieren.

## 01 KG 410 Sanitär
EP-Anteile: Lohn; Material; Gerät; Sonstiges

### Titel 01 KG 411 Abwasseranlagen

*Hinweis: Allgemeine Vorbemerkungen Abwasser*

**01.1 Abwasserltg PP heißwasserbest. schallgedämmt DN/OD40 Gebäude**
*** EP-Aufgliederung gefordert
*** Bedarfsposition ohne GB
STLB-Bau 2024-04 044
Abwasserleitung aus PP-Rohr DIN EN 1451-1, heißwasserbeständig (bis 95 Grad C) und schallgedämmt, DN/OD 40, Verbindung mit Steckmuffe, einschl. Dichtringen, Verlegung in Gebäuden, Form- und Verbindungsstücke werden gesondert vergütet, Rohrbefestigungen werden gesondert vergütet.
Menge: 1,000 m

**01.2 Abwasserltg PP heißwasserbest. schallgedämmt DN/OD50 Gebäude**
*** EP-Aufgliederung gefordert
*** Bedarfsposition ohne GB
STLB-Bau 2024-04 044
Abwasserleitung aus PP-Rohr DIN EN 1451-1, heißwasserbeständig (bis 95 Grad C) und schallgedämmt, DN/OD 50, Verbindung mit Steckmuffe, einschl. Dichtringen, Verlegung in Gebäuden, Form- und Verbindungsstücke werden gesondert vergütet, Rohrbefestigungen werden gesondert vergütet.
Menge: 1,000 m

**01.3 Abwasserltg PP heißwasserbest. schallgedämmt DN/OD75 Gebäude**
*** EP-Aufgliederung gefordert
*** Bedarfsposition ohne GB
STLB-Bau 2026-04 044
Abwasserleitung aus PP-Rohr DIN EN 1451-1, heißwasserbeständig (bis 95 Grad C) und schallgedämmt, DN/OD 75, Verbindung mit Steckmuffe, einschl. Dichtringen, Verlegung in Gebäuden, Form- und Verbindungsstücke werden gesondert vergütet, besondere Rohrbefestigungen werden gesondert vergütet.
Menge: 1,000 m

**01.4 Abwasserltg PP heißwasserbest. schallgedämmt DN/OD90 Gebäude**
*** EP-Aufgliederung gefordert
*** Bedarfsposition ohne GB
STLB-Bau 2024-04 044
Abwasserleitung aus PP-Rohr DIN EN 1451-1, heißwasserbeständig (bis 95 Grad C) und schallgedämmt, DN/OD 90, Verbindung mit Steckmuffe, einschl. Dichtringen, Verlegung in Gebäuden, Form- und Verbindungsstücke werden gesondert vergütet, Rohrbefestigungen werden gesondert vergütet.
Menge: 1,000 m

**01.5 Abwasserltg PP heißwasserbest. schallgedämmt DN/OD100 Gebäude**
*** EP-Aufgliederung gefordert
STLB-Bau 2024-04 044
Abwasserleitung aus PP-Rohr DIN EN 1451-1, heißwasserbeständig (bis 95 Grad C) und schallgedämmt, DN/OD 100, Verbindung mit Steckmuffe, einschl. Dichtringen, Verlegung in Gebäuden, Form- und Verbindungsstücke werden gesondert vergütet, Rohrbefestigungen werden gesondert vergütet.
Menge: 35,000 m

**01.6 Abwasserltg PP heißwasserbest. schallgedämmt DN/OD125 Gebäude**
*** EP-Aufgliederung gefordert
*** Bedarfsposition ohne GB
STLB-Bau 2026-04 044
Abwasserleitung aus PP-Rohr DIN EN 1451-1, heißwasserbeständig (bis 95 Grad C) und schallgedämmt, DN/OD 125, Verbindung mit Steckmuffe, einschl. Dichtringen, Verlegung in Gebäuden, Form- und Verbindungsstücke werden gesondert vergütet, besondere Rohrbefestigungen werden gesondert vergütet.
Menge: 1,000 m

**01.7 Abwasserltg PP heißwasserbest. schallgedämmt DN/OD160 Gebäude**
*** EP-Aufgliederung gefordert
*** Bedarfsposition ohne GB
STLB-Bau 2026-04 044
Abwasserleitung aus PP-Rohr DIN EN 1451-1, heißwasserbeständig (bis 95 Grad C) und schallgedämmt, DN/OD 160, Verbindung mit Steckmuffe, einschl. Dichtringen, Verlegung in Gebäuden, Form- und Verbindungsstücke werden gesondert vergütet, besondere Rohrbefestigungen werden gesondert vergütet.
Menge: 1,000 m

**01.8 Bogen 45-90Grad Abwasserltg PP heißwasserbest. schallgedämmt DN/OD40**
*** EP-Aufgliederung gefordert
*** Bedarfsposition ohne GB
STLB-Bau 2026-04 044
Bogen, über 45 bis 90 Grad, für Abwasserleitung, aus PP-Rohr DIN EN 1451-1, heißwasserbeständig (bis 95 Grad C) und schallgedämmt, DN/OD 40.
Menge: 1,000 St

**01.9 Bogen 45-90Grad Abwasserltg PP heißwasserbest. schallgedämmt DN/OD50**
*** EP-Aufgliederung gefordert
*** Bedarfsposition ohne GB
STLB-Bau 2026-04 044
Bogen, über 45 bis 90 Grad, für Abwasserleitung, aus PP-Rohr DIN EN 1451-1, heißwasserbeständig (bis 95 Grad C) und schallgedämmt, DN/OD 50.
Menge: 1,000 St

**01.10 Bogen 45-90Grad Abwasserltg PP heißwasserbest. schallgedämmt DN/OD75**
*** EP-Aufgliederung gefordert
*** Bedarfsposition ohne GB
STLB-Bau 2026-04 044
Bogen, über 45 bis 90 Grad, für Abwasserleitung, aus PP-Rohr DIN EN 1451-1, heißwasserbeständig (bis 95 Grad C) und schallgedämmt, DN/OD 75.
Menge: 1,000 St

**01.11 Bogen 45-90Grad Abwasserltg PP heißwasserbest. schallgedämmt DN/OD90**
*** EP-Aufgliederung gefordert
*** Bedarfsposition ohne GB
STLB-Bau 2026-04 044
Bogen, über 45 bis 90 Grad, für Abwasserleitung, aus PP-Rohr DIN EN 1451-1, heißwasserbeständig (bis 95 Grad C) und schallgedämmt, DN/OD 90.
Menge: 1,000 St

**01.12 Bogen 45-90Grad Abwasserltg PP heißwasserbest. schallgedämmt DN/OD100**
*** EP-Aufgliederung gefordert
STLB-Bau 2026-04 044
Bogen, über 45 bis 90 Grad, für Abwasserleitung, aus PP-Rohr DIN EN 1451-1, heißwasserbeständig (bis 95 Grad C) und schallgedämmt, DN/OD 100.
Menge: 15,000 St

**01.13 Bogen 45-90Grad Abwasserltg PP heißwasserbest. schallgedämmt DN/OD125**
*** EP-Aufgliederung gefordert
*** Bedarfsposition ohne GB
STLB-Bau 2026-04 044
Bogen, über 45 bis 90 Grad, für Abwasserleitung, aus PP-Rohr DIN EN 1451-1, heißwasserbeständig (bis 95 Grad C) und schallgedämmt, DN/OD 125.
Menge: 1,000 St

**01.14 Bogen 45-90Grad Abwasserltg PP heißwasserbest. schallgedämmt DN/OD160**
*** EP-Aufgliederung gefordert
*** Bedarfsposition ohne GB
STLB-Bau 2026-04 044
Bogen, über 45 bis 90 Grad, für Abwasserleitung, aus PP-Rohr DIN EN 1451-1, heißwasserbeständig (bis 95 Grad C) und schallgedämmt, DN/OD 160.
Menge: 1,000 St

**01.15 Deckendurchbruch für Abwasserleitung verschieben, inkl. Brandschutzverschluss**
Vorhandenen Deckendurchbruch für Abwasserleitungen im Zuge geänderter Leitungsführung schließen und neuen Deckendurchbruch an geänderter Position herstellen.

Leistung einschließlich Prüfen und Anzeichnen der neuen Durchbruchslage, Herstellen des neuen Deckendurchbruches, Reinigen und Vorbereiten des nicht mehr benötigten Durchbruches sowie fachgerechtem Verschließen der alten Öffnung.

Deckendurchführungen sind entsprechend der vorhandenen Feuerwiderstandsklasse der Decke brandschutztechnisch korrekt herzustellen bzw. zu verschließen. Das Brandschutzsystem ist passend für Abwasserleitungen, Rohrwerkstoff, Rohrdurchmesser, Dämmung bzw. Schallschutzummantelung, Ringspalt und Bauteilaufbau auszuwählen und nach Herstellervorgabe einzubauen.

Ausführung einschließlich aller erforderlichen Bohr-, Schneid- und Stemmarbeiten, Brandschutzmaterialien, Nebenleistungen, Schutzmaßnahmen, Geruchsverschluss während der Arbeiten, Reinigung, Entsorgung, Kennzeichnung und Dokumentation.

Ausführung abschnittsweise im laufenden Krankenhausbetrieb unter besonderer Beachtung von Sauberkeit, Staubschutz, Geruchsvermeidung und Schutz angrenzender Bauteile.
Menge: 12,000 St

**01.16 Abzweig Abwasserltg PP heißwasserbest. schallgedämmt DN/OD40**
*** EP-Aufgliederung gefordert
*** Bedarfsposition ohne GB
STLB-Bau 2026-04 044
Abzweig, für Abwasserleitung, aus PP-Rohr DIN EN 1451-1, heißwasserbeständig (bis 95 Grad C) und schallgedämmt, DN/OD 40.
Menge: 1,000 St

**01.17 Abzweig Abwasserltg PP heißwasserbest. schallgedämmt DN/OD50**
*** EP-Aufgliederung gefordert
*** Bedarfsposition ohne GB
STLB-Bau 2026-04 044
Abzweig, für Abwasserleitung, aus PP-Rohr DIN EN 1451-1, heißwasserbeständig (bis 95 Grad C) und schallgedämmt, DN/OD 50.
Menge: 1,000 St

**01.18 Abzweig Abwasserltg PP heißwasserbest. schallgedämmt DN/OD75**
*** EP-Aufgliederung gefordert
*** Bedarfsposition ohne GB
STLB-Bau 2026-04 044
Abzweig, für Abwasserleitung, aus PP-Rohr DIN EN 1451-1, heißwasserbeständig (bis 95 Grad C) und schallgedämmt, DN/OD 75.
Menge: 1,000 St

**01.19 Abzweig Abwasserltg PP heißwasserbest. schallgedämmt DN/OD90**
*** EP-Aufgliederung gefordert
*** Bedarfsposition ohne GB
STLB-Bau 2026-04 044
Abzweig, für Abwasserleitung, aus PP-Rohr DIN EN 1451-1, heißwasserbeständig (bis 95 Grad C) und schallgedämmt, DN/OD 90.
Menge: 1,000 St

**01.20 Abzweig Abwasserltg PP heißwasserbest. schallgedämmt DN/OD100**
*** EP-Aufgliederung gefordert
STLB-Bau 2026-04 044
Abzweig, für Abwasserleitung, aus PP-Rohr DIN EN 1451-1, heißwasserbeständig (bis 95 Grad C) und schallgedämmt, DN/OD 100.
Menge: 6,000 St

**01.21 Abzweig Abwasserltg PP heißwasserbest. schallgedämmt DN/OD125**
*** EP-Aufgliederung gefordert
*** Bedarfsposition ohne GB
STLB-Bau 2026-04 044
Abzweig, für Abwasserleitung, aus PP-Rohr DIN EN 1451-1, heißwasserbeständig (bis 95 Grad C) und schallgedämmt, DN/OD 125.
Menge: 1,000 St

**01.22 Abzweig Abwasserltg PP heißwasserbest. schallgedämmt DN/OD160**
*** EP-Aufgliederung gefordert
*** Bedarfsposition ohne GB
STLB-Bau 2026-04 044
Abzweig, für Abwasserleitung, aus PP-Rohr DIN EN 1451-1, heißwasserbeständig (bis 95 Grad C) und schallgedämmt, DN/OD 160.
Menge: 1,000 St

**01.23 Rohrschelle Stahl verz DN40**
*** EP-Aufgliederung gefordert
*** Bedarfsposition ohne GB
STLB-Bau 2026-04 042
Rohraufhängung als Rohrschelle, aus verzinktem Stahl, mit schalldämmenden Einlagen, Anforderungen entsprechend DIN 4109-1, Befestigung mit bauaufsichtlich zugelassenen Dübeln, einschl. Bohrarbeiten, Befestigungsuntergrund Beton, Rohr aus Kunststoff, DN 40.
Menge: 1,000 St

**01.24 Rohrschelle Stahl verz DN50**
*** EP-Aufgliederung gefordert
*** Bedarfsposition ohne GB
STLB-Bau 2026-04 042
Rohraufhängung als Rohrschelle, aus verzinktem Stahl, mit schalldämmenden Einlagen, Anforderungen entsprechend DIN 4109-1, Befestigung mit bauaufsichtlich zugelassenen Dübeln, einschl. Bohrarbeiten, Befestigungsuntergrund Beton, Rohr aus Kunststoff, DN 50.
Menge: 1,000 St

**01.25 Rohrschelle Stahl verz DN75**
*** EP-Aufgliederung gefordert
*** Bedarfsposition ohne GB
STLB-Bau 2026-04 042
Rohraufhängung als Rohrschelle, aus verzinktem Stahl, mit schalldämmenden Einlagen, Anforderungen entsprechend DIN 4109-1, Befestigung mit bauaufsichtlich zugelassenen Dübeln, einschl. Bohrarbeiten, Befestigungsuntergrund Beton, Rohr aus Kunststoff, DN 75.
Menge: 1,000 St

**01.26 Rohrschelle Stahl verz DN90**
*** EP-Aufgliederung gefordert
*** Bedarfsposition ohne GB
STLB-Bau 2026-04 042
Rohraufhängung als Rohrschelle, aus verzinktem Stahl, mit schalldämmenden Einlagen, Anforderungen entsprechend DIN 4109-1, Befestigung mit bauaufsichtlich zugelassenen Dübeln, einschl. Bohrarbeiten, Befestigungsuntergrund Beton, Rohr aus Kunststoff, DN 90.
Menge: 1,000 St

**01.27 Rohrschelle Stahl verz DN100**
*** EP-Aufgliederung gefordert
STLB-Bau 2026-04 042
Rohraufhängung als Rohrschelle, aus verzinktem Stahl, mit schalldämmenden Einlagen, Anforderungen entsprechend DIN 4109-1, Befestigung mit bauaufsichtlich zugelassenen Dübeln, einschl. Bohrarbeiten, Befestigungsuntergrund Beton, Rohr aus Kunststoff, DN 100.
Menge: 45,000 St

**01.28 Rohrschelle Stahl verz DN125**
*** EP-Aufgliederung gefordert
*** Bedarfsposition ohne GB
STLB-Bau 2026-04 042
Rohraufhängung als Rohrschelle, aus verzinktem Stahl, mit schalldämmenden Einlagen, Anforderungen entsprechend DIN 4109-1, Befestigung mit bauaufsichtlich zugelassenen Dübeln, einschl. Bohrarbeiten, Befestigungsuntergrund Beton, Rohr aus Kunststoff, DN 125.
Menge: 1,000 St

**01.29 Rohrschelle Stahl verz DN160**
*** EP-Aufgliederung gefordert
*** Bedarfsposition ohne GB
STLB-Bau 2026-04 042
Rohraufhängung als Rohrschelle, aus verzinktem Stahl, mit schalldämmenden Einlagen, Anforderungen entsprechend DIN 4109-1, Befestigung mit bauaufsichtlich zugelassenen Dübeln, einschl. Bohrarbeiten, Befestigungsuntergrund Beton, Rohr aus Kunststoff, DN 160.
Menge: 1,000 St

### Titel 02 KG 412 Trinkwasser

#### Bereich 02.01 Rohre/Formteile

*Hinweis: Vorbemerkung Arbeiten an bestehenden Trinkwasserleitungen*
Vorbemerkung - Arbeiten an bestehenden Trinkwasserleitungen

Im Zuge der brandschutztechnischen Sanierungsarbeiten an der Lüftungsanlage des Achenbach-Krankenhauses sind abschnittsweise Demontage-, Anpassungs- und Wiedermontagearbeiten an bestehenden Trinkwasserleitungen erforderlich. Die Trinkwasserleitungen verlaufen überwiegend in Installationswänden, Zwischenwänden, Schächten, Vorwandbereichen und abgehängten Decken. Die Leitungsführungen und Leitungsdimensionen sind im Bestand teilweise nicht oder nur eingeschränkt einsehbar.

Da die tatsächlichen Leitungsdimensionen vor Ausführungsbeginn nicht vollständig festgestellt werden können, wird für die Ausschreibung eine Grund- und Kalkulationsdimension von **DN 32, Edelstahlrohr gepresst**, zugrunde gelegt. Die angebotenen Einheitspreise der Grundpositionen beziehen sich auf diese angenommene Leitungsdimension einschließlich aller zugehörigen Form- und Verbindungsstücke, Pressfittings, Dämmungen, Befestigungen, Nebenmaterialien sowie aller zur fachgerechten Demontage und Wiedermontage erforderlichen Nebenleistungen.

Werden im Zuge der Ausführung abweichende Leitungsdimensionen festgestellt, erfolgt die Abrechnung der Mehr- oder Minderaufwendungen ausschließlich über die im Leistungsverzeichnis vorgesehenen Mehr- bzw. Minderpreispositionen. Maßgebend sind die tatsächlich vorgefundenen und bearbeiteten Leitungsdimensionen sowie die tatsächlich ausgeführten Leitungslängen.

Vor Ausführung der jeweiligen Arbeiten sind die vorgefundenen Leitungsdimensionen, Leitungslängen, Einbausituationen und Anschlussbereiche gemeinsam mit der Bauleitung bzw. dem Auftraggeber aufzunehmen und zu dokumentieren. Abweichungen von der ausgeschriebenen Grunddimension sind der Bauleitung unverzüglich anzuzeigen und vor Ausführung der weiteren Arbeiten freigeben zu lassen.

Sämtliche Arbeiten sind abschnittsweise im laufenden Krankenhausbetrieb auszuführen. Dabei sind die Anforderungen an Trinkwasserhygiene, Sauberkeit, Staubschutz, Schallschutz, Brandschutz sowie der Schutz angrenzender Bauteile, Oberflächen, Sanitärobjekte und technischer Anlagen besonders zu beachten. Eingriffe in das bestehende Trinkwassernetz, insbesondere Absperrungen, Entleerungen, Trennungen und Wiederinbetriebnahmen, dürfen nur nach vorheriger Abstimmung mit der Bauleitung und dem technischen Betrieb des Krankenhauses erfolgen.

**02.01.1 Rohr Stahl niro geschweißt TW AD 18mm WD 1mm Pressen**
*** EP-Aufgliederung gefordert
*** Bedarfsposition ohne GB
STLB-Bau 2024-04 042
Rohrleitung aus nichtrostenden Stahlrohren DVGW GW 541, geschweißt, für Trinkwasser DIN 1988-200, Außendurchmesser 18 mm, Wanddicke 1 mm, Verbindung durch Pressen, einschl. Dichtungsmittel und Herstellen der Verbindungen, Form- und Verbindungsstücke werden gesondert vergütet, Rohrbefestigungen werden gesondert vergütet, Verlegung in Gebäuden.
Menge: 1,000 m

**02.01.2 Rohr Stahl niro geschweißt TW AD 22mm WD 1,2mm Pressen**
*** EP-Aufgliederung gefordert
*** Bedarfsposition ohne GB
STLB-Bau 2024-04 042
Rohrleitung aus nichtrostenden Stahlrohren DVGW GW 541, geschweißt, für Trinkwasser DIN 1988-200, Außendurchmesser 22 mm, Wanddicke 1,2 mm, Verbindung durch Pressen, einschl. Dichtungsmittel und Herstellen der Verbindungen, Form- und Verbindungsstücke werden gesondert vergütet, Rohrbefestigungen werden gesondert vergütet, Verlegung in Gebäuden.
Menge: 1,000 m

**02.01.3 Rohr Stahl niro geschweißt TW AD 28mm WD 1,2mm Pressen**
*** EP-Aufgliederung gefordert
*** Bedarfsposition ohne GB
STLB-Bau 2026-04 042
Rohrleitung aus nichtrostenden Stahlrohren DVGW GW 541, geschweißt, für Trinkwasser DIN 1988-200, Außendurchmesser 28 mm, Wanddicke 1,2 mm, Verbindung durch Pressen, einschl. Dichtungsmittel und Herstellen der Verbindungen, Form- und Verbindungsstücke werden gesondert vergütet, besondere Rohrbefestigungen werden gesondert vergütet, Verlegung in Gebäuden.
Menge: 1,000 m

**02.01.4 Rohr Stahl niro geschweißt TW AD 35mm WD 1,5mm Pressen**
*** EP-Aufgliederung gefordert
STLB-Bau 2024-04 042
Rohrleitung aus nichtrostenden Stahlrohren DVGW GW 541, geschweißt, für Trinkwasser DIN 1988-200, Außendurchmesser 35 mm, Wanddicke 1,5 mm, Verbindung durch Pressen, einschl. Dichtungsmittel und Herstellen der Verbindungen, Form- und Verbindungsstücke werden gesondert vergütet, Rohrbefestigungen werden gesondert vergütet, Verlegung in Gebäuden.
Menge: 63,000 m

**02.01.5 Rohr Stahl niro geschweißt TW AD 42mm WD 1,5mm Pressen**
*** EP-Aufgliederung gefordert
*** Bedarfsposition ohne GB
STLB-Bau 2024-04 042
Rohrleitung aus nichtrostenden Stahlrohren DVGW GW 541, geschweißt, für Trinkwasser DIN 1988-200, Außendurchmesser 42 mm, Wanddicke 1,5 mm, Verbindung durch Pressen, einschl. Dichtungsmittel und Herstellen der Verbindungen, Form- und Verbindungsstücke werden gesondert vergütet, Rohrbefestigungen werden gesondert vergütet, Verlegung in Gebäuden.
Menge: 1,000 m

**02.01.6 Rohr Stahl niro geschweißt TW AD 54mm WD 1,5mm Pressen**
*** EP-Aufgliederung gefordert
*** Bedarfsposition ohne GB
STLB-Bau 2024-04 042
Rohrleitung aus nichtrostenden Stahlrohren DVGW GW 541, geschweißt, für Trinkwasser DIN 1988-200, Außendurchmesser 54 mm, Wanddicke 1,5 mm, Verbindung durch Pressen, einschl. Dichtungsmittel und Herstellen der Verbindungen, Form- und Verbindungsstücke werden gesondert vergütet, Rohrbefestigungen werden gesondert vergütet, Verlegung in Gebäuden.
Menge: 1,000 m

**02.01.7 Rohr Stahl niro geschweißt TW AD 76,1mm WD 1,5mm Pressen**
*** EP-Aufgliederung gefordert
*** Bedarfsposition ohne GB
STLB-Bau 2026-04 042
Rohrleitung aus nichtrostenden Stahlrohren DVGW GW 541, geschweißt, für Trinkwasser DIN 1988-200, Außendurchmesser 76,1 mm, Wanddicke 1,5 mm, Verbindung durch Pressen, einschl. Dichtungsmittel und Herstellen der Verbindungen, Form- und Verbindungsstücke werden gesondert vergütet, besondere Rohrbefestigungen werden gesondert vergütet, Verlegung in Gebäuden.
Menge: 1,000 m

**02.01.8 Bogen Stahl niro 45-90Grad TW Pressverbindung AD 18mm**
*** EP-Aufgliederung gefordert
*** Bedarfsposition ohne GB
STLB-Bau 2024-04 042
Bogen, aus nichtrostendem Stahl, über 45 bis 90 Grad, für Rohrleitung aus nichtrostendem Stahl, für Trinkwasser DIN 1988-200, als Pressverbindung mit DVGW-Zertifizierung, mit Verpresstkennzeichnung und Prüfsicherheit, Außendurchmesser 18 mm.
Menge: 1,000 St

**02.01.9 Bogen Stahl niro 45-90Grad TW Pressverbindung AD 22mm**
*** EP-Aufgliederung gefordert
*** Bedarfsposition ohne GB
STLB-Bau 2024-04 042
Bogen, aus nichtrostendem Stahl, über 45 bis 90 Grad, für Rohrleitung aus nichtrostendem Stahl, für Trinkwasser DIN 1988-200, als Pressverbindung mit DVGW-Zertifizierung, mit Verpresstkennzeichnung und Prüfsicherheit, Außendurchmesser 22 mm.
Menge: 1,000 St

**02.01.10 Bogen Stahl niro 45-90Grad TW Pressverbindung AD 28mm**
*** EP-Aufgliederung gefordert
*** Bedarfsposition ohne GB
STLB-Bau 2026-04 042
Bogen, aus nichtrostendem Stahl, über 45 bis 90 Grad, für Rohrleitung aus nichtrostendem Stahl, für Trinkwasser DIN 1988-200, als Pressverbindung mit DVGW-Zertifizierung, mit Verpresstkennzeichnung und Prüfsicherheit, Außendurchmesser 28 mm.
Menge: 1,000 St

**02.01.11 Bogen Stahl niro 45-90Grad TW Pressverbindung AD 35mm**
*** EP-Aufgliederung gefordert
STLB-Bau 2024-04 042
Bogen, aus nichtrostendem Stahl, über 45 bis 90 Grad, für Rohrleitung aus nichtrostendem Stahl, für Trinkwasser DIN 1988-200, als Pressverbindung mit DVGW-Zertifizierung, mit Verpresstkennzeichnung und Prüfsicherheit, Außendurchmesser 35 mm.
Menge: 45,000 St

**02.01.12 Bogen Stahl niro 45-90Grad TW Pressverbindung AD 42mm**
*** EP-Aufgliederung gefordert
*** Bedarfsposition ohne GB
STLB-Bau 2024-04 042
Bogen, aus nichtrostendem Stahl, über 45 bis 90 Grad, für Rohrleitung aus nichtrostendem Stahl, für Trinkwasser DIN 1988-200, als Pressverbindung mit DVGW-Zertifizierung, mit Verpresstkennzeichnung und Prüfsicherheit, Außendurchmesser 42 mm.
Menge: 1,000 St

**02.01.13 Bogen Stahl niro 45-90Grad TW Pressverbindung AD 54mm**
*** EP-Aufgliederung gefordert
*** Bedarfsposition ohne GB
STLB-Bau 2024-04 042
Bogen, aus nichtrostendem Stahl, über 45 bis 90 Grad, für Rohrleitung aus nichtrostendem Stahl, für Trinkwasser DIN 1988-200, als Pressverbindung mit DVGW-Zertifizierung, mit Verpresstkennzeichnung und Prüfsicherheit, Außendurchmesser 54 mm.
Menge: 1,000 St

**02.01.14 Bogen Stahl niro 45-90Grad TW Pressverbindung AD 76,1mm**
*** EP-Aufgliederung gefordert
*** Bedarfsposition ohne GB
STLB-Bau 2026-04 042
Bogen, aus nichtrostendem Stahl, über 45 bis 90 Grad, für Rohrleitung aus nichtrostendem Stahl, für Trinkwasser DIN 1988-200, als Pressverbindung mit DVGW-Zertifizierung, mit Verpresstkennzeichnung und Prüfsicherheit, Außendurchmesser 76,1 mm.
Menge: 1,000 St

**02.01.15 T-Stück Stahl niro TW Pressverbindung AD 18mm**
*** EP-Aufgliederung gefordert
*** Bedarfsposition ohne GB
STLB-Bau 2024-04 042
T-Stück, aus nichtrostendem Stahl, für Rohrleitung aus nichtrostendem Stahl, für Trinkwasser DIN 1988-200, als Pressverbindung mit DVGW-Zertifizierung, mit Verpresstkennzeichnung und Prüfsicherheit, Außendurchmesser 18 mm.
Menge: 1,000 St

**02.01.16 T-Stück Stahl niro TW Pressverbindung AD 22mm**
*** EP-Aufgliederung gefordert
*** Bedarfsposition ohne GB
STLB-Bau 2026-04 042
T-Stück, aus nichtrostendem Stahl, für Rohrleitung aus nichtrostendem Stahl, für Trinkwasser DIN 1988-200, als Pressverbindung mit DVGW-Zertifizierung, mit Verpresstkennzeichnung und Prüfsicherheit, Außendurchmesser 22 mm.
Menge: 1,000 St

**02.01.17 T-Stück Stahl niro TW Pressverbindung AD 28mm**
*** EP-Aufgliederung gefordert
*** Bedarfsposition ohne GB
STLB-Bau 2026-04 042
T-Stück, aus nichtrostendem Stahl, für Rohrleitung aus nichtrostendem Stahl, für Trinkwasser DIN 1988-200, als Pressverbindung mit DVGW-Zertifizierung, mit Verpresstkennzeichnung und Prüfsicherheit, Außendurchmesser 28 mm.
Menge: 1,000 St

**02.01.18 T-Stück Stahl niro TW Pressverbindung AD 35mm**
*** EP-Aufgliederung gefordert
STLB-Bau 2026-04 042
T-Stück, aus nichtrostendem Stahl, für Rohrleitung aus nichtrostendem Stahl, für Trinkwasser DIN 1988-200, als Pressverbindung mit DVGW-Zertifizierung, mit Verpresstkennzeichnung und Prüfsicherheit, Außendurchmesser 35 mm.
Menge: 30,000 St

**02.01.19 T-Stück Stahl niro TW Pressverbindung AD 42mm**
*** EP-Aufgliederung gefordert
*** Bedarfsposition ohne GB
STLB-Bau 2026-04 042
T-Stück, aus nichtrostendem Stahl, für Rohrleitung aus nichtrostendem Stahl, für Trinkwasser DIN 1988-200, als Pressverbindung mit DVGW-Zertifizierung, mit Verpresstkennzeichnung und Prüfsicherheit, Außendurchmesser 42 mm.
Menge: 1,000 St

**02.01.20 T-Stück Stahl niro TW Pressverbindung AD 54mm**
*** EP-Aufgliederung gefordert
*** Bedarfsposition ohne GB
STLB-Bau 2026-04 042
T-Stück, aus nichtrostendem Stahl, für Rohrleitung aus nichtrostendem Stahl, für Trinkwasser DIN 1988-200, als Pressverbindung mit DVGW-Zertifizierung, mit Verpresstkennzeichnung und Prüfsicherheit, Außendurchmesser 54 mm.
Menge: 1,000 St

**02.01.21 T-Stück Stahl niro TW Pressverbindung AD 76,1mm**
*** EP-Aufgliederung gefordert
*** Bedarfsposition ohne GB
STLB-Bau 2026-04 042
T-Stück, aus nichtrostendem Stahl, für Rohrleitung aus nichtrostendem Stahl, für Trinkwasser DIN 1988-200, als Pressverbindung mit DVGW-Zertifizierung, mit Verpresstkennzeichnung und Prüfsicherheit, Außendurchmesser 76,1 mm.
Menge: 1,000 St

**02.01.22 Rohraufhängung Stahl verz L bis 0,5m DN15**
*** EP-Aufgliederung gefordert
*** Bedarfsposition ohne GB
STLB-Bau 2026-04 042
Rohraufhängung, aus verzinktem Stahl, mit schalldämmenden Einlagen, Anforderungen entsprechend DIN 4109-1, Länge Aufhängung bis 0,5 m, Befestigung mit Gewindestäben, mit bauaufsichtlich zugelassenen Dübeln, einschl. Bohrarbeiten, Befestigungsuntergrund Mauerwerk, Rohr aus nichtrostendem Stahl, DN 15, Arbeitshöhe des Montageortes bis 3,5 m über der Standfläche des hierfür erforderlichen Gerüstes.
Menge: 1,000 St

**02.01.23 Rohraufhängung Stahl verz L bis 0,5m DN20**
*** EP-Aufgliederung gefordert
*** Bedarfsposition ohne GB
STLB-Bau 2026-04 042
Rohraufhängung, aus verzinktem Stahl, mit schalldämmenden Einlagen, Anforderungen entsprechend DIN 4109-1, Länge Aufhängung bis 0,5 m, Befestigung mit Gewindestäben, mit bauaufsichtlich zugelassenen Dübeln, einschl. Bohrarbeiten, Befestigungsuntergrund Mauerwerk, Rohr aus nichtrostendem Stahl, DN 20, Arbeitshöhe des Montageortes bis 3,5 m über der Standfläche des hierfür erforderlichen Gerüstes.
Menge: 1,000 St

**02.01.24 Rohraufhängung Stahl verz L bis 0,5m DN25**
*** EP-Aufgliederung gefordert
*** Bedarfsposition ohne GB
STLB-Bau 2026-04 042
Rohraufhängung, aus verzinktem Stahl, mit schalldämmenden Einlagen, Anforderungen entsprechend DIN 4109-1, Länge Aufhängung bis 0,5 m, Befestigung mit Gewindestäben, mit bauaufsichtlich zugelassenen Dübeln, einschl. Bohrarbeiten, Befestigungsuntergrund Mauerwerk, Rohr aus nichtrostendem Stahl, DN 25, Arbeitshöhe des Montageortes bis 3,5 m über der Standfläche des hierfür erforderlichen Gerüstes.
Menge: 1,000 St

**02.01.25 Rohraufhängung Stahl verz L bis 0,5m DN32**
*** EP-Aufgliederung gefordert
*** Bedarfsposition ohne GB
STLB-Bau 2026-04 042
Rohraufhängung, aus verzinktem Stahl, mit schalldämmenden Einlagen, Anforderungen entsprechend DIN 4109-1, Länge Aufhängung bis 0,5 m, Befestigung mit Gewindestäben, mit bauaufsichtlich zugelassenen Dübeln, einschl. Bohrarbeiten, Befestigungsuntergrund Mauerwerk, Rohr aus nichtrostendem Stahl, DN 32, Arbeitshöhe des Montageortes bis 3,5 m über der Standfläche des hierfür erforderlichen Gerüstes.
Menge: 85,000 St

**02.01.26 Rohraufhängung Stahl verz L bis 0,5m DN40**
*** EP-Aufgliederung gefordert
*** Bedarfsposition ohne GB
STLB-Bau 2026-04 042
Rohraufhängung, aus verzinktem Stahl, mit schalldämmenden Einlagen, Anforderungen entsprechend DIN 4109-1, Länge Aufhängung bis 0,5 m, Befestigung mit Gewindestäben, mit bauaufsichtlich zugelassenen Dübeln, einschl. Bohrarbeiten, Befestigungsuntergrund Mauerwerk, Rohr aus nichtrostendem Stahl, DN 40, Arbeitshöhe des Montageortes bis 3,5 m über der Standfläche des hierfür erforderlichen Gerüstes.
Menge: 1,000 St

**02.01.27 Rohraufhängung Stahl verz L bis 0,5m DN50**
*** EP-Aufgliederung gefordert
*** Bedarfsposition ohne GB
STLB-Bau 2026-04 042
Rohraufhängung, aus verzinktem Stahl, mit schalldämmenden Einlagen, Anforderungen entsprechend DIN 4109-1, Länge Aufhängung bis 0,5 m, Befestigung mit Gewindestäben, mit bauaufsichtlich zugelassenen Dübeln, einschl. Bohrarbeiten, Befestigungsuntergrund Mauerwerk, Rohr aus nichtrostendem Stahl, DN 50, Arbeitshöhe des Montageortes bis 3,5 m über der Standfläche des hierfür erforderlichen Gerüstes.
Menge: 1,000 St

**02.01.28 Rohraufhängung Stahl verz L bis 0,5m DN65**
*** EP-Aufgliederung gefordert
*** Bedarfsposition ohne GB
STLB-Bau 2026-04 042
Rohraufhängung, aus verzinktem Stahl, mit schalldämmenden Einlagen, Anforderungen entsprechend DIN 4109-1, Länge Aufhängung bis 0,5 m, Befestigung mit Gewindestäben, mit bauaufsichtlich zugelassenen Dübeln, einschl. Bohrarbeiten, Befestigungsuntergrund Mauerwerk, Rohr aus nichtrostendem Stahl, DN 65, Arbeitshöhe des Montageortes bis 3,5 m über der Standfläche des hierfür erforderlichen Gerüstes.
Menge: 1,000 St

**02.01.29 Deckendurchbruch für Trinkwasserleitung verschieben, inkl. Brandschutzverschluss**
Vorhandenen Deckendurchbruch für Trinkwasserleitungen im Zuge geänderter Leitungsführung schließen und neuen Deckendurchbruch an geänderter Position herstellen.

Leistung einschließlich Prüfen und Anzeichnen der neuen Durchbruchslage, Herstellen des neuen Deckendurchbruches, Reinigen und Vorbereiten des nicht mehr benötigten Durchbruches sowie fachgerechtem Verschließen der alten Öffnung.

Deckendurchführungen sind entsprechend der vorhandenen Feuerwiderstandsklasse der Decke brandschutztechnisch korrekt herzustellen bzw. zu verschließen. Das Brandschutzsystem ist passend für Trinkwasserleitungen, Rohrwerkstoff, Rohrdurchmesser, Dämmung, Ringspalt und Bauteilaufbau auszuwählen und nach Herstellervorgabe einzubauen.

Ausführung einschließlich aller erforderlichen Bohr-, Schneid- und Stemmarbeiten, Brandschutzmaterialien, Nebenleistungen, Schutzmaßnahmen, Reinigung, Entsorgung, Kennzeichnung und Dokumentation.

Ausführung abschnittsweise im laufenden Krankenhausbetrieb unter besonderer Beachtung von Sauberkeit, Staubschutz, Trinkwasserhygiene und Schutz angrenzender Bauteile.
Menge: 30,000 St

#### Bereich 02.02 Dämmung

*Hinweis: Allgemeine Vorbemerkungen Wärme-/ Kältedämmung*
Allgemeine Vorbemerkungen Wärme-/ Kältedämmung

In den Einheitspreis sind sämtliche Dämmformteile, Dämmungen von Form- und Verbindungsstücken, erforderliche Anpassungsarbeiten sowie der materialbedingte Verschnitt vollständig einzukalkulieren. Die Lieferung und Montage sämtlicher zur fachgerechten Ausführung erforderlicher Nebenleistungen sind mit dem Einheitspreis abgegolten. Die Verwendung eines anderen Fabrikats als des ausgeschriebenen Produkts ist zulässig, sofern dessen technische Gleichwertigkeit nachgewiesen wird und keine funktionalen oder qualitativen Nachteile entstehen

*Hinweis: Wärmedämmung*

**02.02.1 Rohrleitungen Heizung und Trinkwasser warm DN 15**
*** Bedarfsposition ohne GB
Wärmedämmung an Heizungsrohrleitungen / Warmwasserrohrleitungen1)
Anforderung:
Dämmung zur Vermeidung von Wärmeverlusten / gem. Anlage 8 (zu den §§ 69 und 70), GEG1)
Ausführung:
Dämmarbeiten nach DIN 4140

| Fabrikat: | ROCKWOOL |
| --- | --- |
| Produkt: | Rockwool 800 |
| Baustoffklasse: | A2L - s1, d0 nach DIN 13501-1 |
| Schmelzpunkt: | > 1000 °C nach DIN 4102-17 |
| Wärmeleitfähigkeit: | 0,035 W/(m∙K) nach GEG |
| Oberfläche: | gitternetzverstärkte Aluminiumfolie |

Einbau:
Dämmschale ROCKWOOL 800 fugendicht auf die Rohrleitung aufbringen. Schutzstreifen der selbstklebenden Längsüberlappung entfernen und damit den Längsschlitz dicht verkleben.
Rundstöße mit selbstklebendem ROCKWOOL Alufix Klebeband verkleben.
Lagesicherung der Dämmschale ROCKWOOL 800 mit verzinktem Bindedraht, 6 Windungen pro Meter Leitungslänge, auf der Rohrleitung befestigen.

| Anforderungen: | Dämmstärke 200% gem. GEG1) |
| --- | --- |
|  | Dämmstärke 100% gem. GEG1) |
|  | Dämmstärke 50% gem. GEG1) |

Zusätzliche Anforderungen:
Transport- und Durchgangsbereich, Dämmung mit einer Ummantelung aus verzinktem Stahl- bzw. Aluminiumblech nach DIN 4140 versehen.1)
Außenbereich, Dämmung mit einer Ummantelung aus verzinktem Stahl- bzw. Aluminiumblech nach DIN 4140 versehen.1)
Die ordnungsgemäße Ausführung ist vom Ersteller der Dämmarbeiten ist nach Abschluss der Arbeiten zu bescheinigen (Unternehmererklärung nach § 96 GEG).1)

| Rohraußendurchmesser [mm]: | ____18___ |
| --- | --- |
| Dämmstärke [mm]: | ____20___ |

Besondere Hinweise:
Die Mindestrohrabstände gem. DIN 4140 sind eingehalten.1)
Die Mindestrohrabstände gem. DIN 4140 sind unterschritten. Der Mehraufwand (DIN 18421:2016-09, 4.2.8) ist bei der Ermittlung des Einheitspreises zu berücksichtigen.1)
1)Nichtzutreffendes streichen.
Menge: 1,000 m
Produkt:
  Artikel:
    Artikelnummer: WDRLRW800
    Artikelkurztext: Rohrleitungen Heizung und Trinkwasser warm DN 15

**02.02.2 Rohrleitungen Heizung und Trinkwasser warm DN 20**
*** Bedarfsposition ohne GB
Wärmedämmung an Heizungsrohrleitungen / Warmwasserrohrleitungen1)
Anforderung:
Dämmung zur Vermeidung von Wärmeverlusten / gem. Anlage 8 (zu den §§ 69 und 70), GEG1)
Ausführung:
Dämmarbeiten nach DIN 4140

| Fabrikat: | ROCKWOOL |
| --- | --- |
| Produkt: | Rockwool 800 |
| Baustoffklasse: | A2L - s1, d0 nach DIN 13501-1 |
| Schmelzpunkt: | > 1000 °C nach DIN 4102-17 |
| Wärmeleitfähigkeit: | 0,035 W/(m∙K) nach GEG |
| Oberfläche: | gitternetzverstärkte Aluminiumfolie |

Einbau:
Dämmschale ROCKWOOL 800 fugendicht auf die Rohrleitung aufbringen. Schutzstreifen der selbstklebenden Längsüberlappung entfernen und damit den Längsschlitz dicht verkleben.
Rundstöße mit selbstklebendem ROCKWOOL Alufix Klebeband verkleben.
Lagesicherung der Dämmschale ROCKWOOL 800 mit verzinktem Bindedraht, 6 Windungen pro Meter Leitungslänge, auf der Rohrleitung befestigen.

| Anforderungen: | Dämmstärke 200% gem. GEG1) |
| --- | --- |
|  | Dämmstärke 100% gem. GEG1) |
|  | Dämmstärke 50% gem. GEG1) |

Zusätzliche Anforderungen:
Transport- und Durchgangsbereich, Dämmung mit einer Ummantelung aus verzinktem Stahl- bzw. Aluminiumblech nach DIN 4140 versehen.1)
Außenbereich, Dämmung mit einer Ummantelung aus verzinktem Stahl- bzw. Aluminiumblech nach DIN 4140 versehen.1)
Die ordnungsgemäße Ausführung ist vom Ersteller der Dämmarbeiten ist nach Abschluss der Arbeiten zu bescheinigen (Unternehmererklärung nach § 96 GEG).1)

| Rohraußendurchmesser [mm]: | ____22___ |
| --- | --- |
| Dämmstärke [mm]: | ____20___ |

Besondere Hinweise:
Die Mindestrohrabstände gem. DIN 4140 sind eingehalten.1)
Die Mindestrohrabstände gem. DIN 4140 sind unterschritten. Der Mehraufwand (DIN 18421:2016-09, 4.2.8) ist bei der Ermittlung des Einheitspreises zu berücksichtigen.1)
1)Nichtzutreffendes streichen.
Menge: 1,000 m
Produkt:
  Artikel:
    Artikelnummer: WDRLRW800
    Artikelkurztext: Rohrleitungen Heizung und Trinkwasser warm DN 20

**02.02.3 Rohrleitungen Heizung und Trinkwasser warm DN 25**
*** Bedarfsposition ohne GB
Wärmedämmung an Heizungsrohrleitungen / Warmwasserrohrleitungen1)
Anforderung:
Dämmung zur Vermeidung von Wärmeverlusten / gem. Anlage 8 (zu den §§ 69 und 70), GEG1)
Ausführung:
Dämmarbeiten nach DIN 4140

| Fabrikat: | ROCKWOOL |
| --- | --- |
| Produkt: | Rockwool 800 |
| Baustoffklasse: | A2L - s1, d0 nach DIN 13501-1 |
| Schmelzpunkt: | > 1000 °C nach DIN 4102-17 |
| Wärmeleitfähigkeit: | 0,035 W/(m∙K) nach GEG |
| Oberfläche: | gitternetzverstärkte Aluminiumfolie |

Einbau:
Dämmschale ROCKWOOL 800 fugendicht auf die Rohrleitung aufbringen. Schutzstreifen der selbstklebenden Längsüberlappung entfernen und damit den Längsschlitz dicht verkleben.
Rundstöße mit selbstklebendem ROCKWOOL Alufix Klebeband verkleben.
Lagesicherung der Dämmschale ROCKWOOL 800 mit verzinktem Bindedraht, 6 Windungen pro Meter Leitungslänge, auf der Rohrleitung befestigen.

| Anforderungen: | Dämmstärke 200% gem. GEG1) |
| --- | --- |
|  | Dämmstärke 100% gem. GEG1) |
|  | Dämmstärke 50% gem. GEG1) |

Zusätzliche Anforderungen:
Transport- und Durchgangsbereich, Dämmung mit einer Ummantelung aus verzinktem Stahl- bzw. Aluminiumblech nach DIN 4140 versehen.1)
Außenbereich, Dämmung mit einer Ummantelung aus verzinktem Stahl- bzw. Aluminiumblech nach DIN 4140 versehen.1)
Die ordnungsgemäße Ausführung ist vom Ersteller der Dämmarbeiten ist nach Abschluss der Arbeiten zu bescheinigen (Unternehmererklärung nach § 96 GEG).1)

| Rohraußendurchmesser [mm]: | ___28____ |
| --- | --- |
| Dämmstärke [mm]: | ___30___ |

Besondere Hinweise:
Die Mindestrohrabstände gem. DIN 4140 sind eingehalten.1)
Die Mindestrohrabstände gem. DIN 4140 sind unterschritten. Der Mehraufwand (DIN 18421:2016-09, 4.2.8) ist bei der Ermittlung des Einheitspreises zu berücksichtigen.1)
1)Nichtzutreffendes streichen.
Menge: 1,000 m
Produkt:
  Artikel:
    Artikelnummer: WDRLRW800
    Artikelkurztext: Rohrleitungen Heizung und Trinkwasser warm DN 25

**02.02.4 Rohrleitungen Heizung und Trinkwasser warm DN 32**
Wärmedämmung an Heizungsrohrleitungen / Warmwasserrohrleitungen1)
Anforderung:
Dämmung zur Vermeidung von Wärmeverlusten / gem. Anlage 8 (zu den §§ 69 und 70), GEG1)
Ausführung:
Dämmarbeiten nach DIN 4140

| Fabrikat: | ROCKWOOL |
| --- | --- |
| Produkt: | Rockwool 800 |
| Baustoffklasse: | A2L - s1, d0 nach DIN 13501-1 |
| Schmelzpunkt: | > 1000 °C nach DIN 4102-17 |
| Wärmeleitfähigkeit: | 0,035 W/(m∙K) nach GEG |
| Oberfläche: | gitternetzverstärkte Aluminiumfolie |

Einbau:
Dämmschale ROCKWOOL 800 fugendicht auf die Rohrleitung aufbringen. Schutzstreifen der selbstklebenden Längsüberlappung entfernen und damit den Längsschlitz dicht verkleben.
Rundstöße mit selbstklebendem ROCKWOOL Alufix Klebeband verkleben.
Lagesicherung der Dämmschale ROCKWOOL 800 mit verzinktem Bindedraht, 6 Windungen pro Meter Leitungslänge, auf der Rohrleitung befestigen.

| Anforderungen: | Dämmstärke 200% gem. GEG1) |
| --- | --- |
|  | Dämmstärke 100% gem. GEG1) |
|  | Dämmstärke 50% gem. GEG1) |

Zusätzliche Anforderungen:
Transport- und Durchgangsbereich, Dämmung mit einer Ummantelung aus verzinktem Stahl- bzw. Aluminiumblech nach DIN 4140 versehen.1)
Außenbereich, Dämmung mit einer Ummantelung aus verzinktem Stahl- bzw. Aluminiumblech nach DIN 4140 versehen.1)
Die ordnungsgemäße Ausführung ist vom Ersteller der Dämmarbeiten ist nach Abschluss der Arbeiten zu bescheinigen (Unternehmererklärung nach § 96 GEG).1)

| Rohraußendurchmesser [mm]: | ____35___ |
| --- | --- |
| Dämmstärke [mm]: | ____30___ |

Besondere Hinweise:
Die Mindestrohrabstände gem. DIN 4140 sind eingehalten.1)
Die Mindestrohrabstände gem. DIN 4140 sind unterschritten. Der Mehraufwand (DIN 18421:2016-09, 4.2.8) ist bei der Ermittlung des Einheitspreises zu berücksichtigen.1)
1)Nichtzutreffendes streichen.
Menge: 42,000 m
Produkt:
  Artikel:
    Artikelnummer: WDRLRW800
    Artikelkurztext: Rohrleitungen Heizung und Trinkwasser warm DN 32

**02.02.5 Rohrleitungen Heizung und Trinkwasser warm DN 40**
*** Bedarfsposition ohne GB
Wärmedämmung an Heizungsrohrleitungen / Warmwasserrohrleitungen1)
Anforderung:
Dämmung zur Vermeidung von Wärmeverlusten / gem. Anlage 8 (zu den §§ 69 und 70), GEG1)
Ausführung:
Dämmarbeiten nach DIN 4140

| Fabrikat: | ROCKWOOL |
| --- | --- |
| Produkt: | Rockwool 800 |
| Baustoffklasse: | A2L - s1, d0 nach DIN 13501-1 |
| Schmelzpunkt: | > 1000 °C nach DIN 4102-17 |
| Wärmeleitfähigkeit: | 0,035 W/(m∙K) nach GEG |
| Oberfläche: | gitternetzverstärkte Aluminiumfolie |

Einbau:
Dämmschale ROCKWOOL 800 fugendicht auf die Rohrleitung aufbringen. Schutzstreifen der selbstklebenden Längsüberlappung entfernen und damit den Längsschlitz dicht verkleben.
Rundstöße mit selbstklebendem ROCKWOOL Alufix Klebeband verkleben.
Lagesicherung der Dämmschale ROCKWOOL 800 mit verzinktem Bindedraht, 6 Windungen pro Meter Leitungslänge, auf der Rohrleitung befestigen.

| Anforderungen: | Dämmstärke 200% gem. GEG1) |
| --- | --- |
|  | Dämmstärke 100% gem. GEG1) |
|  | Dämmstärke 50% gem. GEG1) |

Zusätzliche Anforderungen:
Transport- und Durchgangsbereich, Dämmung mit einer Ummantelung aus verzinktem Stahl- bzw. Aluminiumblech nach DIN 4140 versehen.1)
Außenbereich, Dämmung mit einer Ummantelung aus verzinktem Stahl- bzw. Aluminiumblech nach DIN 4140 versehen.1)
Die ordnungsgemäße Ausführung ist vom Ersteller der Dämmarbeiten ist nach Abschluss der Arbeiten zu bescheinigen (Unternehmererklärung nach § 96 GEG).1)

| Rohraußendurchmesser [mm]: | ____42___ |
| --- | --- |
| Dämmstärke [mm]: | ____40___ |

Besondere Hinweise:
Die Mindestrohrabstände gem. DIN 4140 sind eingehalten.1)
Die Mindestrohrabstände gem. DIN 4140 sind unterschritten. Der Mehraufwand (DIN 18421:2016-09, 4.2.8) ist bei der Ermittlung des Einheitspreises zu berücksichtigen.1)
1)Nichtzutreffendes streichen.
Menge: 1,000 m
Produkt:
  Artikel:
    Artikelnummer: WDRLRW800
    Artikelkurztext: Rohrleitungen Heizung und Trinkwasser warm DN 40

**02.02.6 Rohrleitungen Heizung und Trinkwasser warm DN 50**
*** Bedarfsposition ohne GB
Wärmedämmung an Heizungsrohrleitungen / Warmwasserrohrleitungen1)
Anforderung:
Dämmung zur Vermeidung von Wärmeverlusten / gem. Anlage 8 (zu den §§ 69 und 70), GEG1)
Ausführung:
Dämmarbeiten nach DIN 4140

| Fabrikat: | ROCKWOOL |
| --- | --- |
| Produkt: | Rockwool 800 |
| Baustoffklasse: | A2L - s1, d0 nach DIN 13501-1 |
| Schmelzpunkt: | > 1000 °C nach DIN 4102-17 |
| Wärmeleitfähigkeit: | 0,035 W/(m∙K) nach GEG |
| Oberfläche: | gitternetzverstärkte Aluminiumfolie |

Einbau:
Dämmschale ROCKWOOL 800 fugendicht auf die Rohrleitung aufbringen. Schutzstreifen der selbstklebenden Längsüberlappung entfernen und damit den Längsschlitz dicht verkleben.
Rundstöße mit selbstklebendem ROCKWOOL Alufix Klebeband verkleben.
Lagesicherung der Dämmschale ROCKWOOL 800 mit verzinktem Bindedraht, 6 Windungen pro Meter Leitungslänge, auf der Rohrleitung befestigen.

| Anforderungen: | Dämmstärke 200% gem. GEG1) |
| --- | --- |
|  | Dämmstärke 100% gem. GEG1) |
|  | Dämmstärke 50% gem. GEG1) |

Zusätzliche Anforderungen:
Transport- und Durchgangsbereich, Dämmung mit einer Ummantelung aus verzinktem Stahl- bzw. Aluminiumblech nach DIN 4140 versehen.1)
Außenbereich, Dämmung mit einer Ummantelung aus verzinktem Stahl- bzw. Aluminiumblech nach DIN 4140 versehen.1)
Die ordnungsgemäße Ausführung ist vom Ersteller der Dämmarbeiten ist nach Abschluss der Arbeiten zu bescheinigen (Unternehmererklärung nach § 96 GEG).1)

| Rohraußendurchmesser [mm]: | ____54___ |
| --- | --- |
| Dämmstärke [mm]: | ____60___ |

Besondere Hinweise:
Die Mindestrohrabstände gem. DIN 4140 sind eingehalten.1)
Die Mindestrohrabstände gem. DIN 4140 sind unterschritten. Der Mehraufwand (DIN 18421:2016-09, 4.2.8) ist bei der Ermittlung des Einheitspreises zu berücksichtigen.1)
1)Nichtzutreffendes streichen.
Menge: 1,000 m
Produkt:
  Artikel:
    Artikelnummer: WDRLRW800
    Artikelkurztext: Rohrleitungen Heizung und Trinkwasser warm  DN 50

**02.02.7 Rohrleitungen Heizung und Trinkwasser warm DN 65**
*** Bedarfsposition ohne GB
Wärmedämmung an Heizungsrohrleitungen / Warmwasserrohrleitungen1)
Anforderung:
Dämmung zur Vermeidung von Wärmeverlusten / gem. Anlage 8 (zu den §§ 69 und 70), GEG1)
Ausführung:
Dämmarbeiten nach DIN 4140

| Fabrikat: | ROCKWOOL |
| --- | --- |
| Produkt: | Rockwool 800 |
| Baustoffklasse: | A2L - s1, d0 nach DIN 13501-1 |
| Schmelzpunkt: | > 1000 °C nach DIN 4102-17 |
| Wärmeleitfähigkeit: | 0,035 W/(m∙K) nach GEG |
| Oberfläche: | gitternetzverstärkte Aluminiumfolie |

Einbau:
Dämmschale ROCKWOOL 800 fugendicht auf die Rohrleitung aufbringen. Schutzstreifen der selbstklebenden Längsüberlappung entfernen und damit den Längsschlitz dicht verkleben.
Rundstöße mit selbstklebendem ROCKWOOL Alufix Klebeband verkleben.
Lagesicherung der Dämmschale ROCKWOOL 800 mit verzinktem Bindedraht, 6 Windungen pro Meter Leitungslänge, auf der Rohrleitung befestigen.

| Anforderungen: | Dämmstärke 200% gem. GEG1) |
| --- | --- |
|  | Dämmstärke 100% gem. GEG1) |
|  | Dämmstärke 50% gem. GEG1) |

Zusätzliche Anforderungen:
Transport- und Durchgangsbereich, Dämmung mit einer Ummantelung aus verzinktem Stahl- bzw. Aluminiumblech nach DIN 4140 versehen.1)
Außenbereich, Dämmung mit einer Ummantelung aus verzinktem Stahl- bzw. Aluminiumblech nach DIN 4140 versehen.1)
Die ordnungsgemäße Ausführung ist vom Ersteller der Dämmarbeiten ist nach Abschluss der Arbeiten zu bescheinigen (Unternehmererklärung nach § 96 GEG).1)

| Rohraußendurchmesser [mm]: | ___76,1__ |
| --- | --- |
| Dämmstärke [mm]: | ____80___ |

Besondere Hinweise:
Die Mindestrohrabstände gem. DIN 4140 sind eingehalten.1)
Die Mindestrohrabstände gem. DIN 4140 sind unterschritten. Der Mehraufwand (DIN 18421:2016-09, 4.2.8) ist bei der Ermittlung des Einheitspreises zu berücksichtigen.1)
1)Nichtzutreffendes streichen.
Menge: 1,000 m
Produkt:
  Artikel:
    Artikelnummer: WDRLRW800
    Artikelkurztext: Rohrleitungen Heizung und Trinkwasser warm DN 65

*Hinweis: Kältedämmung*

**02.02.8 Kältedämmung DN 15**
*** Bedarfsposition ohne GB
Dämmung von Trinkwasser- /Kälteverteilleitungen1) zur Vermeidung von Tauwasserbildung und zur Reduzierung des Wärmeverlustes (Energieeinsparung)1)

Anforderung:
Dämmung von Rohrleitungen bei Mediumtemperaturen = 0 °C,
mit einem nichtbrennbaren Kältedämmsystem - Steinwollerohrschalen mit einer engmaschigen glasfasergitternetzverstärkten Aluminiumfolie ummantelt, sowie weiteren Systemkomponenten (Aluminiumklebebänder) zur Herstellung einer ausreichend diffusionsdichten Ummantelung.
Die Eignung des Dämmsystems für die beschriebene Anwendung wurde in Langzeittest bei einem anerkannten Institut für die Prüfung und Zertifizierung von Dämmstoffen nachgewiesen.

Baustoffklasse:
A2L - s1, d0 nach DIN 13501-1
Schmelzpunkt:
> 1000 °C nach DIN 4102-17
Wärmeleitfähigkeit:
0 °C = 0,032 W/(m·K) nach EN ISO 8497
Oberfläche:
Aluminiumfolie mit engmaschiger Glasfasergitternetzverstärkung

Sd > 1500 m nach DIN EN ISO 12572

Voraussetzungen:
Die Voraussetzungen für Dämmarbeiten gemäß DIN 4140 sind zu beachten.
Anforderungen an den Korrosionsschutz der Rohrleitung gemäß AGI-Q 151 wurden überprüft.
Die notwendigen Korrosionsschutzarbeiten sind abgeschlossen.
Befestigung der Rohrleitungen mit nichtbrennbaren Kälterohrabhängern - Rohrabhänger Steinwolledämmkern mit einer engmaschigen glasfasergitternetzverstärkten Aluminiumfolie ummantelt und einer außen um den Dämmkern angeordneten Rohrtragschelle.
Die Anlage ist während der Dämmarbeiten außer Betrieb und frei von Kondensat.

Einbau:
Entsprechend den Verarbeitungsrichtlinien des Herstellers.
Die Ausführung erfolgt durch ein vom Systemhersteller geschultes und zertifiziertes Unternehmen.

Anwendungsbereich:
Dämmung für Kälteverteilleitungen,1)

Trinkwasserleitungen kalt nach DIN 1988-200:2012-05;
Tab. 8 Zeile 1, 2 und 61)

Bedingungen bei Betrieb:

Umgebungstemperatur
= 25 °C
Relative Luftfeuchte
= 60 % / 80%1)
Medium-Temperatur
= 0 °C bei Kühlbetrieb

Die Dämmstärken der Rohrummantelungen sowie der Kälterohrabhänger sind für die Bedingungen bei Kältebetrieb (Tauwasserschutz) und unter Berücksichtigung der weiteren zusätzlichen Anforderungen (z. B. unzulässige Trinkwassererwärmung) zu bestimmen.

Im Abstand von 3 - 4 m entlang dem Rohrleitungsverlauf
sind Abschottungsverklebungen zu erstellen.
Sämtliche Durchdringungen der Aluminiumummantelung (z.B. an Ventilschaften, Messgeräten, Fixpunkt, Einschweißungen) sowie alle Endstellen und Abschlüsse sind mit geeigneten, für das Dämmsystem zugelassenen Dichtbändern diffusionsdicht abzukleben.

Dämmsystem wie beschrieben, liefern und anbringen.

Rohraußendurchmesser [mm]: ___18____
Dämmstärke [mm]:  ___20____

Besondere Hinweise:
Die Mindestrohrabstände gem. DIN 4140 sind eingehalten.1)
Die Mindestrohrabstände gem. DIN 4140 sind unterschritten. Der Mehraufwand (DIN 18421:2016-09, 4.2.8) ist bei der Ermittlung des Einheitspreises zu berücksichtigen.1)

Für notwendige R 30 - R 90 Rohrabschottungen mit 0 Abstand in Kombination mit anderen Rohr- und Elektroleitungen liegen entsprechende Anwendbarkeitsnachweise vor.

1)Nichtzutreffendes streichen.
Menge: 1,000 m
Produkt:
  Artikel:
    Artikelnummer: TCKLPS
    Artikelkurztext: Kältedämmung DN 15

**02.02.9 Kältedämmung DN 20**
*** Bedarfsposition ohne GB
Dämmung von Trinkwasser- /Kälteverteilleitungen1) zur Vermeidung von Tauwasserbildung und zur Reduzierung des Wärmeverlustes (Energieeinsparung)1)

Anforderung:
Dämmung von Rohrleitungen bei Mediumtemperaturen = 0 °C,
mit einem nichtbrennbaren Kältedämmsystem - Steinwollerohrschalen mit einer engmaschigen glasfasergitternetzverstärkten Aluminiumfolie ummantelt, sowie weiteren Systemkomponenten (Aluminiumklebebänder) zur Herstellung einer ausreichend diffusionsdichten Ummantelung.
Die Eignung des Dämmsystems für die beschriebene Anwendung wurde in Langzeittest bei einem anerkannten Institut für die Prüfung und Zertifizierung von Dämmstoffen nachgewiesen.

Baustoffklasse:
A2L - s1, d0 nach DIN 13501-1
Schmelzpunkt:
> 1000 °C nach DIN 4102-17
Wärmeleitfähigkeit:
0 °C = 0,032 W/(m·K) nach EN ISO 8497
Oberfläche:
Aluminiumfolie mit engmaschiger Glasfasergitternetzverstärkung

Sd > 1500 m nach DIN EN ISO 12572

Voraussetzungen:
Die Voraussetzungen für Dämmarbeiten gemäß DIN 4140 sind zu beachten.
Anforderungen an den Korrosionsschutz der Rohrleitung gemäß AGI-Q 151 wurden überprüft.
Die notwendigen Korrosionsschutzarbeiten sind abgeschlossen.
Befestigung der Rohrleitungen mit nichtbrennbaren Kälterohrabhängern - Rohrabhänger Steinwolledämmkern mit einer engmaschigen glasfasergitternetzverstärkten Aluminiumfolie ummantelt und einer außen um den Dämmkern angeordneten Rohrtragschelle.
Die Anlage ist während der Dämmarbeiten außer Betrieb und frei von Kondensat.

Einbau:
Entsprechend den Verarbeitungsrichtlinien des Herstellers.
Die Ausführung erfolgt durch ein vom Systemhersteller geschultes und zertifiziertes Unternehmen.

Anwendungsbereich:
Dämmung für Kälteverteilleitungen,1)

Trinkwasserleitungen kalt nach DIN 1988-200:2012-05;
Tab. 8 Zeile 1, 2 und 61)

Bedingungen bei Betrieb:

Umgebungstemperatur
= 25 °C
Relative Luftfeuchte
= 60 % / 80%1)
Medium-Temperatur
= 0 °C bei Kühlbetrieb

Die Dämmstärken der Rohrummantelungen sowie der Kälterohrabhänger sind für die Bedingungen bei Kältebetrieb (Tauwasserschutz) und unter Berücksichtigung der weiteren zusätzlichen Anforderungen (z. B. unzulässige Trinkwassererwärmung) zu bestimmen.

Im Abstand von 3 - 4 m entlang dem Rohrleitungsverlauf
sind Abschottungsverklebungen zu erstellen.
Sämtliche Durchdringungen der Aluminiumummantelung (z.B. an Ventilschaften, Messgeräten, Fixpunkt, Einschweißungen) sowie alle Endstellen und Abschlüsse sind mit geeigneten, für das Dämmsystem zugelassenen Dichtbändern diffusionsdicht abzukleben.

Dämmsystem wie beschrieben, liefern und anbringen.

Rohraußendurchmesser [mm]: ___22____
Dämmstärke [mm]:  ___20____

Besondere Hinweise:
Die Mindestrohrabstände gem. DIN 4140 sind eingehalten.1)
Die Mindestrohrabstände gem. DIN 4140 sind unterschritten. Der Mehraufwand (DIN 18421:2016-09, 4.2.8) ist bei der Ermittlung des Einheitspreises zu berücksichtigen.1)

Für notwendige R 30 - R 90 Rohrabschottungen mit 0 Abstand in Kombination mit anderen Rohr- und Elektroleitungen liegen entsprechende Anwendbarkeitsnachweise vor.

1)Nichtzutreffendes streichen.
Menge: 1,000 m
Produkt:
  Artikel:
    Artikelnummer: TCKLPS
    Artikelkurztext: Kältedämmung DN 20

**02.02.10 Kältedämmung DN 25**
*** Bedarfsposition ohne GB
Dämmung von Trinkwasser- /Kälteverteilleitungen1) zur Vermeidung von Tauwasserbildung und zur Reduzierung des Wärmeverlustes (Energieeinsparung)1)

Anforderung:
Dämmung von Rohrleitungen bei Mediumtemperaturen = 0 °C,
mit einem nichtbrennbaren Kältedämmsystem - Steinwollerohrschalen mit einer engmaschigen glasfasergitternetzverstärkten Aluminiumfolie ummantelt, sowie weiteren Systemkomponenten (Aluminiumklebebänder) zur Herstellung einer ausreichend diffusionsdichten Ummantelung.
Die Eignung des Dämmsystems für die beschriebene Anwendung wurde in Langzeittest bei einem anerkannten Institut für die Prüfung und Zertifizierung von Dämmstoffen nachgewiesen.

Baustoffklasse:
A2L - s1, d0 nach DIN 13501-1
Schmelzpunkt:
> 1000 °C nach DIN 4102-17
Wärmeleitfähigkeit:
0 °C = 0,032 W/(m·K) nach EN ISO 8497
Oberfläche:
Aluminiumfolie mit engmaschiger Glasfasergitternetzverstärkung

Sd > 1500 m nach DIN EN ISO 12572

Voraussetzungen:
Die Voraussetzungen für Dämmarbeiten gemäß DIN 4140 sind zu beachten.
Anforderungen an den Korrosionsschutz der Rohrleitung gemäß AGI-Q 151 wurden überprüft.
Die notwendigen Korrosionsschutzarbeiten sind abgeschlossen.
Befestigung der Rohrleitungen mit nichtbrennbaren Kälterohrabhängern - Rohrabhänger Steinwolledämmkern mit einer engmaschigen glasfasergitternetzverstärkten Aluminiumfolie ummantelt und einer außen um den Dämmkern angeordneten Rohrtragschelle.
Die Anlage ist während der Dämmarbeiten außer Betrieb und frei von Kondensat.

Einbau:
Entsprechend den Verarbeitungsrichtlinien des Herstellers.
Die Ausführung erfolgt durch ein vom Systemhersteller geschultes und zertifiziertes Unternehmen.

Anwendungsbereich:
Dämmung für Kälteverteilleitungen,1)

Trinkwasserleitungen kalt nach DIN 1988-200:2012-05;
Tab. 8 Zeile 1, 2 und 61)

Bedingungen bei Betrieb:

Umgebungstemperatur
= 25 °C
Relative Luftfeuchte
= 60 % / 80%1)
Medium-Temperatur
= 0 °C bei Kühlbetrieb

Die Dämmstärken der Rohrummantelungen sowie der Kälterohrabhänger sind für die Bedingungen bei Kältebetrieb (Tauwasserschutz) und unter Berücksichtigung der weiteren zusätzlichen Anforderungen (z. B. unzulässige Trinkwassererwärmung) zu bestimmen.

Im Abstand von 3 - 4 m entlang dem Rohrleitungsverlauf
sind Abschottungsverklebungen zu erstellen.
Sämtliche Durchdringungen der Aluminiumummantelung (z.B. an Ventilschaften, Messgeräten, Fixpunkt, Einschweißungen) sowie alle Endstellen und Abschlüsse sind mit geeigneten, für das Dämmsystem zugelassenen Dichtbändern diffusionsdicht abzukleben.

Dämmsystem wie beschrieben, liefern und anbringen.

Rohraußendurchmesser [mm]: ___28____
Dämmstärke [mm]:  ___30____

Besondere Hinweise:
Die Mindestrohrabstände gem. DIN 4140 sind eingehalten.1)
Die Mindestrohrabstände gem. DIN 4140 sind unterschritten. Der Mehraufwand (DIN 18421:2016-09, 4.2.8) ist bei der Ermittlung des Einheitspreises zu berücksichtigen.1)

Für notwendige R 30 - R 90 Rohrabschottungen mit 0 Abstand in Kombination mit anderen Rohr- und Elektroleitungen liegen entsprechende Anwendbarkeitsnachweise vor.

1)Nichtzutreffendes streichen.
Menge: 1,000 m
Produkt:
  Artikel:
    Artikelnummer: TCKLPS
    Artikelkurztext: Kältedämmung DN 25

**02.02.11 Kältedämmung DN 32**
Dämmung von Trinkwasser- /Kälteverteilleitungen1) zur Vermeidung von Tauwasserbildung und zur Reduzierung des Wärmeverlustes (Energieeinsparung)1)

Anforderung:
Dämmung von Rohrleitungen bei Mediumtemperaturen = 0 °C,
mit einem nichtbrennbaren Kältedämmsystem - Steinwollerohrschalen mit einer engmaschigen glasfasergitternetzverstärkten Aluminiumfolie ummantelt, sowie weiteren Systemkomponenten (Aluminiumklebebänder) zur Herstellung einer ausreichend diffusionsdichten Ummantelung.
Die Eignung des Dämmsystems für die beschriebene Anwendung wurde in Langzeittest bei einem anerkannten Institut für die Prüfung und Zertifizierung von Dämmstoffen nachgewiesen.

Baustoffklasse:
A2L - s1, d0 nach DIN 13501-1
Schmelzpunkt:
> 1000 °C nach DIN 4102-17
Wärmeleitfähigkeit:
0 °C = 0,032 W/(m·K) nach EN ISO 8497
Oberfläche:
Aluminiumfolie mit engmaschiger Glasfasergitternetzverstärkung

Sd > 1500 m nach DIN EN ISO 12572

Voraussetzungen:
Die Voraussetzungen für Dämmarbeiten gemäß DIN 4140 sind zu beachten.
Anforderungen an den Korrosionsschutz der Rohrleitung gemäß AGI-Q 151 wurden überprüft.
Die notwendigen Korrosionsschutzarbeiten sind abgeschlossen.
Befestigung der Rohrleitungen mit nichtbrennbaren Kälterohrabhängern - Rohrabhänger Steinwolledämmkern mit einer engmaschigen glasfasergitternetzverstärkten Aluminiumfolie ummantelt und einer außen um den Dämmkern angeordneten Rohrtragschelle.
Die Anlage ist während der Dämmarbeiten außer Betrieb und frei von Kondensat.

Einbau:
Entsprechend den Verarbeitungsrichtlinien des Herstellers.
Die Ausführung erfolgt durch ein vom Systemhersteller geschultes und zertifiziertes Unternehmen.

Anwendungsbereich:
Dämmung für Kälteverteilleitungen,1)

Trinkwasserleitungen kalt nach DIN 1988-200:2012-05;
Tab. 8 Zeile 1, 2 und 61)

Bedingungen bei Betrieb:

Umgebungstemperatur
= 25 °C
Relative Luftfeuchte
= 60 % / 80%1)
Medium-Temperatur
= 0 °C bei Kühlbetrieb

Die Dämmstärken der Rohrummantelungen sowie der Kälterohrabhänger sind für die Bedingungen bei Kältebetrieb (Tauwasserschutz) und unter Berücksichtigung der weiteren zusätzlichen Anforderungen (z. B. unzulässige Trinkwassererwärmung) zu bestimmen.

Im Abstand von 3 - 4 m entlang dem Rohrleitungsverlauf
sind Abschottungsverklebungen zu erstellen.
Sämtliche Durchdringungen der Aluminiumummantelung (z.B. an Ventilschaften, Messgeräten, Fixpunkt, Einschweißungen) sowie alle Endstellen und Abschlüsse sind mit geeigneten, für das Dämmsystem zugelassenen Dichtbändern diffusionsdicht abzukleben.

Dämmsystem wie beschrieben, liefern und anbringen.

Rohraußendurchmesser [mm]: ___35____
Dämmstärke [mm]:  ___30____

Besondere Hinweise:
Die Mindestrohrabstände gem. DIN 4140 sind eingehalten.1)
Die Mindestrohrabstände gem. DIN 4140 sind unterschritten. Der Mehraufwand (DIN 18421:2016-09, 4.2.8) ist bei der Ermittlung des Einheitspreises zu berücksichtigen.1)

Für notwendige R 30 - R 90 Rohrabschottungen mit 0 Abstand in Kombination mit anderen Rohr- und Elektroleitungen liegen entsprechende Anwendbarkeitsnachweise vor.

1)Nichtzutreffendes streichen.
Menge: 21,000 m
Produkt:
  Artikel:
    Artikelnummer: TCKLPS
    Artikelkurztext: Kältedämmung DN 32

**02.02.12 Kältedämmung DN 40**
*** Bedarfsposition ohne GB
Dämmung von Trinkwasser- /Kälteverteilleitungen1) zur Vermeidung von Tauwasserbildung und zur Reduzierung des Wärmeverlustes (Energieeinsparung)1)

Anforderung:
Dämmung von Rohrleitungen bei Mediumtemperaturen = 0 °C,
mit einem nichtbrennbaren Kältedämmsystem - Steinwollerohrschalen mit einer engmaschigen glasfasergitternetzverstärkten Aluminiumfolie ummantelt, sowie weiteren Systemkomponenten (Aluminiumklebebänder) zur Herstellung einer ausreichend diffusionsdichten Ummantelung.
Die Eignung des Dämmsystems für die beschriebene Anwendung wurde in Langzeittest bei einem anerkannten Institut für die Prüfung und Zertifizierung von Dämmstoffen nachgewiesen.

Baustoffklasse:
A2L - s1, d0 nach DIN 13501-1
Schmelzpunkt:
> 1000 °C nach DIN 4102-17
Wärmeleitfähigkeit:
0 °C = 0,032 W/(m·K) nach EN ISO 8497
Oberfläche:
Aluminiumfolie mit engmaschiger Glasfasergitternetzverstärkung

Sd > 1500 m nach DIN EN ISO 12572

Voraussetzungen:
Die Voraussetzungen für Dämmarbeiten gemäß DIN 4140 sind zu beachten.
Anforderungen an den Korrosionsschutz der Rohrleitung gemäß AGI-Q 151 wurden überprüft.
Die notwendigen Korrosionsschutzarbeiten sind abgeschlossen.
Befestigung der Rohrleitungen mit nichtbrennbaren Kälterohrabhängern - Rohrabhänger Steinwolledämmkern mit einer engmaschigen glasfasergitternetzverstärkten Aluminiumfolie ummantelt und einer außen um den Dämmkern angeordneten Rohrtragschelle.
Die Anlage ist während der Dämmarbeiten außer Betrieb und frei von Kondensat.

Einbau:
Entsprechend den Verarbeitungsrichtlinien des Herstellers.
Die Ausführung erfolgt durch ein vom Systemhersteller geschultes und zertifiziertes Unternehmen.

Anwendungsbereich:
Dämmung für Kälteverteilleitungen,1)

Trinkwasserleitungen kalt nach DIN 1988-200:2012-05;
Tab. 8 Zeile 1, 2 und 61)

Bedingungen bei Betrieb:

Umgebungstemperatur
= 25 °C
Relative Luftfeuchte
= 60 % / 80%1)
Medium-Temperatur
= 0 °C bei Kühlbetrieb

Die Dämmstärken der Rohrummantelungen sowie der Kälterohrabhänger sind für die Bedingungen bei Kältebetrieb (Tauwasserschutz) und unter Berücksichtigung der weiteren zusätzlichen Anforderungen (z. B. unzulässige Trinkwassererwärmung) zu bestimmen.

Im Abstand von 3 - 4 m entlang dem Rohrleitungsverlauf
sind Abschottungsverklebungen zu erstellen.
Sämtliche Durchdringungen der Aluminiumummantelung (z.B. an Ventilschaften, Messgeräten, Fixpunkt, Einschweißungen) sowie alle Endstellen und Abschlüsse sind mit geeigneten, für das Dämmsystem zugelassenen Dichtbändern diffusionsdicht abzukleben.

Dämmsystem wie beschrieben, liefern und anbringen.

Rohraußendurchmesser [mm]: ___42____
Dämmstärke [mm]:  ___40____

Besondere Hinweise:
Die Mindestrohrabstände gem. DIN 4140 sind eingehalten.1)
Die Mindestrohrabstände gem. DIN 4140 sind unterschritten. Der Mehraufwand (DIN 18421:2016-09, 4.2.8) ist bei der Ermittlung des Einheitspreises zu berücksichtigen.1)

Für notwendige R 30 - R 90 Rohrabschottungen mit 0 Abstand in Kombination mit anderen Rohr- und Elektroleitungen liegen entsprechende Anwendbarkeitsnachweise vor.

1)Nichtzutreffendes streichen.
Menge: 1,000 m
Produkt:
  Artikel:
    Artikelnummer: TCKLPS
    Artikelkurztext: Kältedämmung DN 40

**02.02.13 Kältedämmung DN 50**
*** Bedarfsposition ohne GB
Dämmung von Trinkwasser- /Kälteverteilleitungen1) zur Vermeidung von Tauwasserbildung und zur Reduzierung des Wärmeverlustes (Energieeinsparung)1)

Anforderung:
Dämmung von Rohrleitungen bei Mediumtemperaturen = 0 °C,
mit einem nichtbrennbaren Kältedämmsystem - Steinwollerohrschalen mit einer engmaschigen glasfasergitternetzverstärkten Aluminiumfolie ummantelt, sowie weiteren Systemkomponenten (Aluminiumklebebänder) zur Herstellung einer ausreichend diffusionsdichten Ummantelung.
Die Eignung des Dämmsystems für die beschriebene Anwendung wurde in Langzeittest bei einem anerkannten Institut für die Prüfung und Zertifizierung von Dämmstoffen nachgewiesen.

Baustoffklasse:
A2L - s1, d0 nach DIN 13501-1
Schmelzpunkt:
> 1000 °C nach DIN 4102-17
Wärmeleitfähigkeit:
0 °C = 0,032 W/(m·K) nach EN ISO 8497
Oberfläche:
Aluminiumfolie mit engmaschiger Glasfasergitternetzverstärkung

Sd > 1500 m nach DIN EN ISO 12572

Voraussetzungen:
Die Voraussetzungen für Dämmarbeiten gemäß DIN 4140 sind zu beachten.
Anforderungen an den Korrosionsschutz der Rohrleitung gemäß AGI-Q 151 wurden überprüft.
Die notwendigen Korrosionsschutzarbeiten sind abgeschlossen.
Befestigung der Rohrleitungen mit nichtbrennbaren Kälterohrabhängern - Rohrabhänger Steinwolledämmkern mit einer engmaschigen glasfasergitternetzverstärkten Aluminiumfolie ummantelt und einer außen um den Dämmkern angeordneten Rohrtragschelle.
Die Anlage ist während der Dämmarbeiten außer Betrieb und frei von Kondensat.

Einbau:
Entsprechend den Verarbeitungsrichtlinien des Herstellers.
Die Ausführung erfolgt durch ein vom Systemhersteller geschultes und zertifiziertes Unternehmen.

Anwendungsbereich:
Dämmung für Kälteverteilleitungen,1)

Trinkwasserleitungen kalt nach DIN 1988-200:2012-05;
Tab. 8 Zeile 1, 2 und 61)

Bedingungen bei Betrieb:

Umgebungstemperatur
= 25 °C
Relative Luftfeuchte
= 60 % / 80%1)
Medium-Temperatur
= 0 °C bei Kühlbetrieb

Die Dämmstärken der Rohrummantelungen sowie der Kälterohrabhänger sind für die Bedingungen bei Kältebetrieb (Tauwasserschutz) und unter Berücksichtigung der weiteren zusätzlichen Anforderungen (z. B. unzulässige Trinkwassererwärmung) zu bestimmen.

Im Abstand von 3 - 4 m entlang dem Rohrleitungsverlauf
sind Abschottungsverklebungen zu erstellen.
Sämtliche Durchdringungen der Aluminiumummantelung (z.B. an Ventilschaften, Messgeräten, Fixpunkt, Einschweißungen) sowie alle Endstellen und Abschlüsse sind mit geeigneten, für das Dämmsystem zugelassenen Dichtbändern diffusionsdicht abzukleben.

Dämmsystem wie beschrieben, liefern und anbringen.

Rohraußendurchmesser [mm]: ___50____
Dämmstärke [mm]:  ___60____

Besondere Hinweise:
Die Mindestrohrabstände gem. DIN 4140 sind eingehalten.1)
Die Mindestrohrabstände gem. DIN 4140 sind unterschritten. Der Mehraufwand (DIN 18421:2016-09, 4.2.8) ist bei der Ermittlung des Einheitspreises zu berücksichtigen.1)

Für notwendige R 30 - R 90 Rohrabschottungen mit 0 Abstand in Kombination mit anderen Rohr- und Elektroleitungen liegen entsprechende Anwendbarkeitsnachweise vor.

1)Nichtzutreffendes streichen.
Menge: 1,000 m
Produkt:
  Artikel:
    Artikelnummer: TCKLPS
    Artikelkurztext: Kältedämmung DN 50

**02.02.14 Kältedämmung DN 65**
*** Bedarfsposition ohne GB
Dämmung von Trinkwasser- /Kälteverteilleitungen1) zur Vermeidung von Tauwasserbildung und zur Reduzierung des Wärmeverlustes (Energieeinsparung)1)

Anforderung:
Dämmung von Rohrleitungen bei Mediumtemperaturen = 0 °C,
mit einem nichtbrennbaren Kältedämmsystem - Steinwollerohrschalen mit einer engmaschigen glasfasergitternetzverstärkten Aluminiumfolie ummantelt, sowie weiteren Systemkomponenten (Aluminiumklebebänder) zur Herstellung einer ausreichend diffusionsdichten Ummantelung.
Die Eignung des Dämmsystems für die beschriebene Anwendung wurde in Langzeittest bei einem anerkannten Institut für die Prüfung und Zertifizierung von Dämmstoffen nachgewiesen.

Baustoffklasse:
A2L - s1, d0 nach DIN 13501-1
Schmelzpunkt:
> 1000 °C nach DIN 4102-17
Wärmeleitfähigkeit:
0 °C = 0,032 W/(m·K) nach EN ISO 8497
Oberfläche:
Aluminiumfolie mit engmaschiger Glasfasergitternetzverstärkung

Sd > 1500 m nach DIN EN ISO 12572

Voraussetzungen:
Die Voraussetzungen für Dämmarbeiten gemäß DIN 4140 sind zu beachten.
Anforderungen an den Korrosionsschutz der Rohrleitung gemäß AGI-Q 151 wurden überprüft.
Die notwendigen Korrosionsschutzarbeiten sind abgeschlossen.
Befestigung der Rohrleitungen mit nichtbrennbaren Kälterohrabhängern - Rohrabhänger Steinwolledämmkern mit einer engmaschigen glasfasergitternetzverstärkten Aluminiumfolie ummantelt und einer außen um den Dämmkern angeordneten Rohrtragschelle.
Die Anlage ist während der Dämmarbeiten außer Betrieb und frei von Kondensat.

Einbau:
Entsprechend den Verarbeitungsrichtlinien des Herstellers.
Die Ausführung erfolgt durch ein vom Systemhersteller geschultes und zertifiziertes Unternehmen.

Anwendungsbereich:
Dämmung für Kälteverteilleitungen,1)

Trinkwasserleitungen kalt nach DIN 1988-200:2012-05;
Tab. 8 Zeile 1, 2 und 61)

Bedingungen bei Betrieb:

Umgebungstemperatur
= 25 °C
Relative Luftfeuchte
= 60 % / 80%1)
Medium-Temperatur
= 0 °C bei Kühlbetrieb

Die Dämmstärken der Rohrummantelungen sowie der Kälterohrabhänger sind für die Bedingungen bei Kältebetrieb (Tauwasserschutz) und unter Berücksichtigung der weiteren zusätzlichen Anforderungen (z. B. unzulässige Trinkwassererwärmung) zu bestimmen.

Im Abstand von 3 - 4 m entlang dem Rohrleitungsverlauf
sind Abschottungsverklebungen zu erstellen.
Sämtliche Durchdringungen der Aluminiumummantelung (z.B. an Ventilschaften, Messgeräten, Fixpunkt, Einschweißungen) sowie alle Endstellen und Abschlüsse sind mit geeigneten, für das Dämmsystem zugelassenen Dichtbändern diffusionsdicht abzukleben.

Dämmsystem wie beschrieben, liefern und anbringen.

Rohraußendurchmesser [mm]: ___76,1____
Dämmstärke [mm]:  ___80____

Besondere Hinweise:
Die Mindestrohrabstände gem. DIN 4140 sind eingehalten.1)
Die Mindestrohrabstände gem. DIN 4140 sind unterschritten. Der Mehraufwand (DIN 18421:2016-09, 4.2.8) ist bei der Ermittlung des Einheitspreises zu berücksichtigen.1)

Für notwendige R 30 - R 90 Rohrabschottungen mit 0 Abstand in Kombination mit anderen Rohr- und Elektroleitungen liegen entsprechende Anwendbarkeitsnachweise vor.

1)Nichtzutreffendes streichen.
Menge: 1,000 m
Produkt:
  Artikel:
    Artikelnummer: TCKLPS
    Artikelkurztext: Kältedämmung DN 65

### Titel 03 KG 419 Sonstiges

#### Bereich 03.02 Inbetriebnahme, Kennzeichnung, Dokumentation

**03.02.1 Zusätzl. Druck- Dichtheitsprüfung Rohr TW AD bis 63mm Rohr-L 15 m**
*** EP-Aufgliederung gefordert
STLB-Bau 2024-04 041
Zusätzliche Druck- und Dichtheitsprüfung von Rohrleitungen, aus nichtrostendem Stahl DIN EN 10296-2, geschweißt, Betriebsmedium Trinkwasser DIN 1988-200, Außendurchmesser bis 63 mm,
max. Rohrleitungslänge '15' m, Ausführung DIN EN 806-4, ZVSHK-Merkblatt T82/1, Prüfmedium Luft/Gas, einschl. aller erforderlicher Anlagen, Abdichtungen, Verankerungen, Rohrverschlüsse.
Menge: 5,000 St

**03.02.2 Bezeichnungsschild Schicht-Pressstoff Kunststoffabdeck. H 100mm B 140mm Schildträger Spannband**
*** EP-Aufgliederung gefordert
STLB-Bau 2024-04 042
Bezeichnungsschild, Farbe und Beschriftung nach Angaben des AG, aus Schicht-Pressstoff mit Kunststoffabdeckung, Beschriftung 2-zeilig, gedruckt, rechteckig, Höhe 100 mm, Breite 140 mm, Befestigung mit Schildträger aus verzinktem Stahl, Halter und Spannband, Befestigungsuntergrund Rohrumhüllung.
Menge: 40,000 St

**03.02.3 Farbkennzeichnung Farbringe Richtungspfeile**
STLB-Bau 2024-04 041
Farbkennzeichnung DIN 2403 der Trinkwasserleitung, kalt, Kennzeichnung durch Farbringe und Angabe der Fließrichtung durch Richtungspfeile.
Menge: 40,000 St

**03.02.4 Farbkennzeichnung Farbringe Richtungspfeile**
STLB-Bau 2024-04 041
Farbkennzeichnung DIN 2403 der Trinkwasserleitung, warm, Kennzeichnung durch Farbringe und Angabe der Fließrichtung durch Richtungspfeile.
Menge: 40,000 St

**03.02.5 Gutachten**
STLB-Bau 2023-04 049
Gutachten erstellen, Ausführung gemäß Einzelbeschreibung,
Einzelbeschreibungs-Nr
Erstellung Protokoll hygienischer Trinkwasseruntersuchung durch akkreditiertes Labor,Übergabe der Unterlagen an Bauleitung und Auftraggeber;Übergabe an Gesundheitsamt über Octaware-Schnittstelle'
.
Menge: 1,000 St

**03.02.6 Dokumentation hydr. Abgl. Papier Datenträger 3fach**
STLB-Bau 2023-04 041
Dokumentation des Hydraulischen Abgleiches in Papierform und auf Datenträger, in 3-facher Ausfertigung, Ordner DIN A4 geheftet und auf Datenträger.
Menge: 1,000 St

**03.02.7 Bestandsplan CAD DXF MS Windows 10 Projektraum**
STLB-Bau 2023-04 070
Bestandsplan erstellen und fortschreiben, mit CAD-Programm, anhand von Montageplänen des AN in vom AG auf Datenträger/Schnittstelle zur Verfügung gestellten Bauplänen des Architekten, als Papierzeichnung/Plotterausdruck, 3-fach, farbig, gefaltet DIN A 4, ein Grund-/Verfahrensfließschema der Anlage, vergrößert und farbig, aufgezogen auf Karton, mit Schutzfolie, einschl. Übergabe der Pläne, zur Weiterbearbeitung auf CAD-System, Schnittstelle DXF, Betriebssystem MS Windows 10, Datenaustausch über Projektraum des AG, Organisation und Verwaltung des Datenaustausches, Layerstrukturen und Zeichnungsebenen.
Menge: 1,000 St
